# CONSTRUCCIÓ D'INFRAESTRUCTURES PER AL PAS D'INSTAL·LACIONS A LA XARXA LOCAL DE CARRETERES DE LA DIPUTACIÓ DE TARRAGONA. ANY 2022

- Propietat de l'arxiu: RIB Spain
- Format: FIEBDC-3/2016
- Programa: Presto 18.04
- Tipus: pressupost
- Data dels preus: 07/12/1994
- Divisa: EUR
Import: 2448919.31

## CRTA01 CARRETERA TV-3541
Import: 29873.31

### ACT01_01 CANALITZACIÓ
Import: 27393.46

**E11108** m Canalització en paviment d'infraestructura de comunicacions soterrada formada per 10 microtubs de PEHD de 20 mm
1054 m × 25.99 = 27393.46
Formació de canalització d'infraestructura de comunicacions en qualsevol tipus de paviment, sigui en creuament transversal de calçada o bé longitudinalment en voral, vorera o cuneta de formigó mitjançant microrasa de fins a 8 cm d'amplada i 35 cm de profunditat, inclosa l'estesa del grup solidari de 10 microtubs de HPDE de 20 mm de diàmetre exterior i de gruix mínim de 2 mm, amb colors distintius i fil de coure agrupats en subgrups de 2 i plegats amb beina plàstica, col·locats en base de 2 i alçada de 5 o viceversa, premarcatge de la microrasa i reblert de la rasa "in situ" amb morter M-300.
Inclou el tall del paviment amb equip complert específic de minirasadora amb aspiració del ferm triturat, càrrega, formació de rasa, i la reposició del mateix mitjançant morter M-300 amb additiu colorejant negre, així com la part proporcional d’elements auxiliars de fixació, separadors, protecció d’extrems, formigonat i unions fins caixa de connexions, totalment acabat. Fins i tot transport i cànon d’abocador del material excavat, proves d'estanqueïtat i pressió així com la senyalització provisional d’obra amb els mitjans necessaris.

| Codi | Ut | Descripció | Rendiment | Preu | Import |
|---|---|---|---|---|---|
| O0101 | h | Cap de colla (mà d'obra; 23/07/1998) | 0.04 | 20.6 | 0.82 |
| O0102 | h | Oficial 1ª (mà d'obra; 23/07/1998) | 0.15 | 20.46 | 3.07 |
| O0110 | h | Peó (mà d'obra; 23/07/1998) | 0.305 | 16.75 | 5.11 |
| M0301 | h | Equip complert específic de minirasadora amb aspiració (maquinària; 01/02/2021) | 0.15 | 46.2 | 6.93 |
| M0333 | m | Parell de semàfors portàtils d'obra, telescòpics, amb comandament a distància, i calaixos de polietilè d'alta densitat equipats (maquinària; 01/02/2021) | 1 | 0.22 | 0.22 |
| P0500 | m3 | Morter de ciment fabricat en central i subministrat a peu d'obra (material; 01/02/2021) | 0.025 | 47.79 | 1.19 |
| P02000 | kg | Pigment inorgànic de color d'òxid de ferro per a morters i ciments (material; 01/02/2021) | 0.14 | 1.91 | 0.27 |
| P02002 | m | Canalització 10 microtubs de PEHD Ø 20 mm amb fil de detecció (material; 01/02/2021) | 1 | 5.97 | 5.97 |
| P02003 | m | Part proporcional d'accessoris per a la correcta instal·lació (material; 01/02/2021) | 1 | 0.14 | 0.14 |
| P1613 | u | Cànon d'abocador (23/07/1998) | 1 | 0.8 | 0.80 |
| %1613 | % | Despeses indirectes | 6 % | 24.52 | 1.47 |
|  |  | Total |  |  | 25.99 |

### ACT01-02 ELEMENTS DE REGISTRE
Import: 2479.85

**E10104C** u Pericó de registre de formigó prefabricat de 60x60x50 cm interiors sobre llit de graves i llosa de formigó armat
3 u × 529.45 = 1588.35
Pericó de registre de formigó prefabricat de 60x60x50 cm interiors amb parets de 8 cm de gruix mínim per a serveis de telecomunicacions, col·locat sobre solera de formigó HA-25 de 10 cm de gruix i base drenant de grava 18-25 mm de 15 cm de gruix, reblert lateral amb sòl de la pròpia excavació compactat, inclòs excavació, perforació de parets, connexions, formigonat dels entrocaments amb morter, fixació dels conductes, marc i tapa de fosa classe D-400 fixada a l’arqueta amb formigó HM-20, tancament de seguretat i distintiu de la corporació, totalment acabada.

| Codi | Ut | Descripció | Rendiment | Preu | Import |
|---|---|---|---|---|---|
| O0101 | h | Cap de colla | 0.2 | 20.6 | 4.12 |
| O0102 | h | Oficial 1ª | 2 | 20.46 | 40.92 |
| O0110 | h | Peó | 2 | 16.75 | 33.50 |
| M0214 | h | Camió grua (maquinària; 01/02/2021) | 0.9 | 42.07 | 37.86 |
| E0307 | m3 | Excavació rases i pous, mitjans mecànics, cànon abocador (90% roca) | 0.96 | 37.3 | 35.81 |
| E0337 | m3 | Graveta 18-25mm, amidat sobre perfil | 0.118 | 25.95 | 3.06 |
| E0517A | m2 | Malla electrosoldada en acer corrugat B 500 T, de 20x20 cm i 8 mm | 0.856 | 3.68 | 3.15 |
| E0108 | m3 | Morter de ciment elaborat a l'obra (23/07/1998) | 0.05 | 50.96 | 2.55 |
| E0505 | m3 | Formigó HA-25 fonaments i soleres | 0.09 | 65.96 | 5.94 |
| E0317B | m3 | Rebliment i piconatge rasa 95% PM, material pròpia obra, inclòs càrrega i transport | 0.405 | 4.2 | 1.70 |
| E0502 | m3 | Formigó HM-20 fonaments | 0.1 | 62.85 | 6.29 |
| P101233 | u | Pericó 80x80x60 mm pref. tipus B2 amb marc i tapa D-400 (material; 01/02/2021) | 1 | 324.58 | 324.58 |
| %1613 | % | Despeses indirectes | 6 % | 499.48 | 29.97 |
|  |  | Total |  |  | 529.45 |

**E10107C** u Pericó de registre de formigó prefabricat de 120x60x65 cm interiors sobre llit de graves i llosa de formigó armat
1 u × 891.5 = 891.50
Pericó de registre de formigó prefabricat de 120x60x65 cm interiors amb parets de 8 cm de gruix mínim per a serveis de telecomunicacions, col·locat sobre solera de formigó HA-25 de 10 cm de gruix i base drenant de grava 18-25 mm de 15 cm de gruix, reblert lateral amb sòl de la pròpia excavació compactat, inclòs excavació, perforació de parets, connexions, formigonat dels entrocaments amb morter, fixació dels conductes, marc i tapa de fosa classe D-400 fixada a l’arqueta amb formigó HM-20, tancament de seguretat i distintiu de la corporació, totalment acabada.

| Codi | Ut | Descripció | Rendiment | Preu | Import |
|---|---|---|---|---|---|
| O0101 | h | Cap de colla | 0.2 | 20.6 | 4.12 |
| O0102 | h | Oficial 1ª | 2 | 20.46 | 40.92 |
| O0110 | h | Peó | 2 | 16.75 | 33.50 |
| M0214 | h | Camió grua | 0.9 | 42.07 | 37.86 |
| E0307 | m3 | Excavació rases i pous, mitjans mecànics, cànon abocador (90% roca) | 1.766 | 37.3 | 65.87 |
| E0337 | m3 | Graveta 18-25mm, amidat sobre perfil | 0.197 | 25.95 | 5.11 |
| E0517A | m2 | Malla electrosoldada en acer corrugat B 500 T, de 20x20 cm i 8 mm | 1.517 | 3.68 | 5.58 |
| E0108 | m3 | Morter de ciment elaborat a l'obra | 0.05 | 50.96 | 2.55 |
| E0505 | m3 | Formigó HA-25 fonaments i soleres | 0.146 | 65.96 | 9.63 |
| E0317B | m3 | Rebliment i piconatge rasa 95% PM, material pròpia obra, inclòs càrrega i transport | 0.648 | 4.2 | 2.72 |
| E0502 | m3 | Formigó HM-20 fonaments | 0.1 | 62.85 | 6.29 |
| P101234 | u | Pericó 140x80x80 mm pref. tipus C2 amb marc i tapa D-400 (material; 01/02/2021) | 1 | 626.89 | 626.89 |
| %1613 | % | Despeses indirectes | 6 % | 841.04 | 50.46 |
|  |  | Total |  |  | 891.5 |

## CRTA02 CARRETERA TV-3344
Import: 19194.49

### ACT02_01 CANALITZACIÓ
Import: 17244.09

**E11108** m Canalització en paviment d'infraestructura de comunicacions soterrada formada per 10 microtubs de PEHD de 20 mm
591 m × 25.99 = 15360.09

**E11111** m Formació de canalització d'infraestructura de comunicacions en terres, fins i tot al límit de la plataforma mitjançant microrasa
100 m × 18.84 = 1884.00
Formació de canalització d'infraestructura de comunicacions en terres, fins i tot al límit de la plataforma mitjançant microrasa de fins a 8 cm d'amplada i 35 cm de profunditat, inclosa l'estesa del grup solidari de 10 microtubs de HPDE de 20 mm de diàmetre exterior i de gruix mínim de 2 mm, amb colors distintius i fil de coure agrupats en subgrups de 2 i plegats amb beina plàstica, col·locats en base de 2 i alçada de 5 o viceversa, premarcatge de la microrasa i reblert de la rasa "in situ" amb morter M-300.
Inclou el tall del paviment amb equip complert específic de minirasadora amb aspiració del ferm triturat, càrrega, formació de rasa, i la reposició del mateix mitjançant morter M-300 amb additiu colorejant negre, així com la part proporcional d’elements auxiliars de fixació, separadors, protecció d’extrems, formigonat i unions fins caixa de connexions, totalment acabat. Fins i tot transport i cànon d’abocador del material excavat, proves d'estanqueïtat i pressió així com la senyalització provisional d’obra amb els mitjans necessaris.

| Codi | Ut | Descripció | Rendiment | Preu | Import |
|---|---|---|---|---|---|
| O0101 | h | Cap de colla | 0.02 | 20.6 | 0.41 |
| O0102 | h | Oficial 1ª | 0.08 | 20.46 | 1.64 |
| O0110 | h | Peó | 0.15 | 16.75 | 2.51 |
| M0301 | h | Equip complert específic de minirasadora amb aspiració | 0.1 | 46.2 | 4.62 |
| M0333 | m | Parell de semàfors portàtils d'obra, telescòpics, amb comandament a distància, i calaixos de polietilè d'alta densitat equipats | 1 | 0.22 | 0.22 |
| P0500 | m3 | Morter de ciment fabricat en central i subministrat a peu d'obra | 0.025 | 47.79 | 1.19 |
| P02000 | kg | Pigment inorgànic de color d'òxid de ferro per a morters i ciments | 0.14 | 1.91 | 0.27 |
| P02002 | m | Canalització 10 microtubs de PEHD Ø 20 mm amb fil de detecció | 1 | 5.97 | 5.97 |
| P02003 | m | Part proporcional d'accessoris per a la correcta instal·lació | 1 | 0.14 | 0.14 |
| P1613 | u | Cànon d'abocador | 1 | 0.8 | 0.80 |
| %1613 | % | Despeses indirectes | 6 % | 17.77 | 1.07 |
|  |  | Total |  |  | 18.84 |

### ACT02_02 ELEMENTS DE REGISTRE
Import: 1950.4

**E10104C** u Pericó de registre de formigó prefabricat de 60x60x50 cm interiors sobre llit de graves i llosa de formigó armat
2 u × 529.45 = 1058.90

**E10107C** u Pericó de registre de formigó prefabricat de 120x60x65 cm interiors sobre llit de graves i llosa de formigó armat
1 u × 891.5 = 891.50

## CRTA03 CARRETERA T-711
Import: 148242.52

### ACT01_03 CANALITZACIÓ
Import: 137582.99

**E11111** m Formació de canalització d'infraestructura de comunicacions en terres, fins i tot al límit de la plataforma mitjançant microrasa
150 m × 18.84 = 2826.00

**E11108** m Canalització en paviment d'infraestructura de comunicacions soterrada formada per 10 microtubs de PEHD de 20 mm
4611 m × 25.99 = 119839.89

**E11109** m Canalització d'infraestructura de comunicacions aèria de 10 microtubs fixada a obra de pas mitjançant canonada metàl·lica
110 m × 135.61 = 14917.10
Canalització d'infraestructura de comunicacions aèria incloent l'estesa del grup solidari de 10 microtubs de HPDE de 20 mm de diàmetre exterior i de gruix mínim de 2 mm, amb colors distintius agrupats en subgrups de 2 i plegats amb beina plàstica, col·locats a l'interior del tub d'acer galvanitzat amb acabat pintat col·locat sobre suports amb elements de fixació, abraçadores i ancoratge necessaris. Inclou execució amb camió grua amb cistella per a treballs en alçada. Fins i tot proves d'estanqueïtat i pressió així com la senyalització provisional d’obra amb els mitjans necessaris.

| Codi | Ut | Descripció | Rendiment | Preu | Import |
|---|---|---|---|---|---|
| O0101 | h | Cap de colla | 0.2 | 20.6 | 4.120 |
| O0102 | h | Oficial 1ª | 0.75 | 20.46 | 15.345 |
| O0110 | h | Peó | 0.75 | 16.75 | 12.563 |
| M0214 | h | Camió grua | 0.5 | 42.07 | 21.035 |
| M0333 | m | Parell de semàfors portàtils d'obra, telescòpics, amb comandament a distància, i calaixos de polietilè d'alta densitat equipats | 1 | 0.22 | 0.220 |
| P99101 | u | Abraçadora tipus pera d'acer galvanitzat, per a tubs de diàmetre 6", inclosa vareta de suspensió i tac per fixació (material; 01/02/2021) | 1 | 6.66 | 6.660 |
| P99102 | m | Tub d'acer galvanitzat electrolíticament, sense soldadura, de 6" (material; 01/02/2021) | 1 | 36.52 | 36.520 |
| P02002 | m | Canalització 10 microtubs de PEHD Ø 20 mm amb fil de detecció | 1 | 5.97 | 5.970 |
| P99103 | u | Accessori genèric per a tubs d'acer galvanitzat de 6" de diàmetre (material; 01/02/2021) | 1 | 25.5 | 25.500 |
| %1613 | % | Despeses indirectes | 6 % | 127.933 | 7.676 |
|  |  | Total |  |  | 135.61 |

### ACT02_03 ELEMENTS DE REGISTRE
Import: 10659.53

**E10104C** u Pericó de registre de formigó prefabricat de 60x60x50 cm interiors sobre llit de graves i llosa de formigó armat
3 u × 529.45 = 1588.35

**E10105C** u Pericó de registre de formigó prefabricat de 60x60x50 cm interiors sobre llit de graves
8 u × 517.35 = 4138.80
Pericó de registre de formigó prefabricat de 60x60x50 cm interiors amb parets de 8 cm de gruix mínim per a serveis de telecomunicacions, col·locat sobre base drenant de grava 18-25 mm de 15 cm de gruix, reblert lateral amb sòl de la pròpia excavació compactat, inclòs excavació, perforació de parets, connexions, formigonat dels entrocaments amb morter, fixació dels conductes, marc i tapa de fosa classe D-400 fixada a l’arqueta amb formigó HM-20, tancament de seguretat i distintiu de la corporació, totalment acabada.

| Codi | Ut | Descripció | Rendiment | Preu | Import |
|---|---|---|---|---|---|
| O0101 | h | Cap de colla | 0.2 | 20.6 | 4.12 |
| O0102 | h | Oficial 1ª | 2 | 20.46 | 40.92 |
| O0110 | h | Peó | 2 | 16.75 | 33.50 |
| M0214 | h | Camió grua | 0.9 | 42.07 | 37.86 |
| E0307 | m3 | Excavació rases i pous, mitjans mecànics, cànon abocador (90% roca) | 0.887 | 37.3 | 33.09 |
| E0337 | m3 | Graveta 18-25mm, amidat sobre perfil | 0.132 | 25.95 | 3.43 |
| E0108 | m3 | Morter de ciment elaborat a l'obra | 0.05 | 50.96 | 2.55 |
| E0317B | m3 | Rebliment i piconatge rasa 95% PM, material pròpia obra, inclòs càrrega i transport | 0.409 | 4.2 | 1.72 |
| E0502 | m3 | Formigó HM-20 fonaments | 0.1 | 62.85 | 6.29 |
| P101233 | u | Pericó 80x80x60 mm pref. tipus B2 amb marc i tapa D-400 | 1 | 324.58 | 324.58 |
| %1613 | % | Despeses indirectes | 6 % | 488.06 | 29.28 |
|  |  | Total |  |  | 517.35 |

**E10106C** u Pericó de registre de formigó prefabricat de 60x60x50 cm interiors sobre llosa de formigó armat
1 u × 526.28 = 526.28
Pericó de registre de formigó prefabricat de 60x60x50 cm interiors amb parets de 8 cm de gruix mínim per a serveis de telecomunicacions, col·locat sobre solera de formigó HA-25 de 15 cm de gruix, reblert lateral amb sòl de la pròpia excavació compactat, inclòs excavació, perforació de parets, connexions, formigonat dels entrocaments amb morter, fixació dels conductes, marc i tapa de fosa classe D-400 fixada a l’arqueta amb formigó HM-20, tancament de seguretat i distintiu de la corporació, totalment acabada.

| Codi | Ut | Descripció | Rendiment | Preu | Import |
|---|---|---|---|---|---|
| O0101 | h | Cap de colla | 0.2 | 20.6 | 4.12 |
| O0102 | h | Oficial 1ª | 2 | 20.46 | 40.92 |
| O0110 | h | Peó | 2 | 16.75 | 33.50 |
| M0214 | h | Camió grua | 0.9 | 42.07 | 37.86 |
| E0307 | m3 | Excavació rases i pous, mitjans mecànics, cànon abocador (90% roca) | 0.887 | 37.3 | 33.09 |
| E0517A | m2 | Malla electrosoldada en acer corrugat B 500 T, de 20x20 cm i 8 mm | 0.856 | 3.68 | 3.15 |
| E0108 | m3 | Morter de ciment elaborat a l'obra | 0.05 | 50.96 | 2.55 |
| E0505 | m3 | Formigó HA-25 fonaments i soleres | 0.132 | 65.96 | 8.71 |
| E0317B | m3 | Rebliment i piconatge rasa 95% PM, material pròpia obra, inclòs càrrega i transport | 0.409 | 4.2 | 1.72 |
| E0502 | m3 | Formigó HM-20 fonaments | 0.1 | 62.85 | 6.29 |
| P101233 | u | Pericó 80x80x60 mm pref. tipus B2 amb marc i tapa D-400 | 1 | 324.58 | 324.58 |
| %1613 | % | Despeses indirectes | 6 % | 496.49 | 29.79 |
|  |  | Total |  |  | 526.28 |

**E10107C** u Pericó de registre de formigó prefabricat de 120x60x65 cm interiors sobre llit de graves i llosa de formigó armat
2 u × 891.5 = 1783.00

**E10108C** u Pericó de registre de formigó prefabricat de 120x60x65 cm interiors sobre llit de graves
2 u × 869.51 = 1739.02
Pericó de registre de formigó prefabricat de 120x60x65 cm interiors amb parets de 8 cm de gruix mínim per a serveis de telecomunicacions, col·locat sobre base drenant de grava 18-25 mm de 15 cm de gruix, reblert lateral amb sòl de la pròpia excavació compactat, inclòs excavació, perforació de parets, connexions, formigonat dels entrocaments amb morter, fixació dels conductes, marc i tapa de fosa classe D-400 fixada a l’arqueta amb formigó HM-20, tancament de seguretat i distintiu de la corporació, totalment acabada.

| Codi | Ut | Descripció | Rendiment | Preu | Import |
|---|---|---|---|---|---|
| O0101 | h | Cap de colla | 0.2 | 20.6 | 4.12 |
| O0102 | h | Oficial 1ª | 2 | 20.46 | 40.92 |
| O0110 | h | Peó | 2 | 16.75 | 33.50 |
| M0214 | h | Camió grua | 0.9 | 42.07 | 37.86 |
| E0307 | m3 | Excavació rases i pous, mitjans mecànics, cànon abocador (90% roca) | 1.614 | 37.3 | 60.20 |
| E0337 | m3 | Graveta 18-25mm, amidat sobre perfil | 0.204 | 25.95 | 5.29 |
| E0108 | m3 | Morter de ciment elaborat a l'obra | 0.05 | 50.96 | 2.55 |
| E0317B | m3 | Rebliment i piconatge rasa 95% PM, material pròpia obra, inclòs càrrega i transport | 0.635 | 4.2 | 2.67 |
| E0502 | m3 | Formigó HM-20 fonaments | 0.1 | 62.85 | 6.29 |
| P101234 | u | Pericó 140x80x80 mm pref. tipus C2 amb marc i tapa D-400 | 1 | 626.89 | 626.89 |
| %1613 | % | Despeses indirectes | 6 % | 820.29 | 49.22 |
|  |  | Total |  |  | 869.51 |

**E10109C** u Pericó de registre de formigó prefabricat de 120x60x65 cm interiors sobre llosa de formigó armat
1 u × 884.08 = 884.08
Pericó de registre de formigó prefabricat de 120x60x65 cm interiors amb parets de 8 cm de gruix mínim per a serveis de telecomunicacions, col·locat sobre solera de formigó HA-25 de 15 cm de gruix, reblert lateral amb sòl de la pròpia excavació compactat, inclòs excavació, perforació de parets, connexions, formigonat dels entrocaments amb morter, fixació dels conductes, marc i tapa de fosa classe D-400 fixada a l’arqueta amb formigó HM-20, tancament de seguretat i distintiu de la corporació, totalment acabada.

| Codi | Ut | Descripció | Rendiment | Preu | Import |
|---|---|---|---|---|---|
| O0101 | h | Cap de colla | 0.2 | 20.6 | 4.12 |
| O0102 | h | Oficial 1ª | 2 | 20.46 | 40.92 |
| O0110 | h | Peó | 2 | 16.75 | 33.50 |
| M0214 | h | Camió grua | 0.9 | 42.07 | 37.86 |
| E0307 | m3 | Excavació rases i pous, mitjans mecànics, cànon abocador (90% roca) | 1.614 | 37.3 | 60.20 |
| E0517A | m2 | Malla electrosoldada en acer corrugat B 500 T, de 20x20 cm i 8 mm | 1.517 | 3.68 | 5.58 |
| E0108 | m3 | Morter de ciment elaborat a l'obra | 0.05 | 50.96 | 2.55 |
| E0505 | m3 | Formigó HA-25 fonaments i soleres | 0.204 | 65.96 | 13.46 |
| E0317B | m3 | Rebliment i piconatge rasa 95% PM, material pròpia obra, inclòs càrrega i transport | 0.635 | 4.2 | 2.67 |
| E0502 | m3 | Formigó HM-20 fonaments | 0.1 | 62.85 | 6.29 |
| P101234 | u | Pericó 140x80x80 mm pref. tipus C2 amb marc i tapa D-400 | 1 | 626.89 | 626.89 |
| %1613 | % | Despeses indirectes | 6 % | 834.04 | 50.04 |
|  |  | Total |  |  | 884.08 |

## CRTA04 CARRETERA T-704 DE LA T-11 A VILAPLANA
Import: 241309.6

### ACT01_04 CANALITZACIÓ
Import: 217161

**E11108** m Canalització en paviment d'infraestructura de comunicacions soterrada formada per 10 microtubs de PEHD de 20 mm
6825 m × 25.99 = 177381.75

**E0705B** m Marca viària longitudinal 5 cm. amplada, pintura acrílica
650 m × 0.25 = 162.50
Marca viària longitudinal de 5 cm. d'amplada, amb pintura acrílica i color a determinar per la DO, amb màquina autopropulsada.

| Codi | Ut | Descripció | Rendiment | Preu | Import |
|---|---|---|---|---|---|
| O0101 | h | Cap de colla | 0.001 | 20.6 | 0.02 |
| O0110 | h | Peó | 0.002 | 16.75 | 0.03 |
| P1422 | kg | Pintura (material; 12/01/2009) | 0.045 | 2.26644 | 0.10 |
| M0220 | h | Escombradora autopropulsada (maquinària; 12/01/2009) | 0.001 | 42.145482 | 0.04 |
| M0224 | h | Màquina pintura bandes autop. (maquinària; 12/01/2009) | 0.001 | 41.56857 | 0.04 |
| vg | % | Despeses indirectes | 0.004 | 6 | 0.02 |
|  |  | Total |  |  | 0.25 |

**E11112** m Subministrament i col·locació en rasa de grup solidari de 10 microtubs de HPDE de 20 mm de diàmetre exterior
650 m × 12.53 = 8144.50
Subministrament i col·locació en rasa de grup solidari de 10 microtubs de HPDE de 20 mm de diàmetre exterior i de gruix mínim de 2 mm, amb colors distintius i fil de coure agrupats en subgrups de 2 i plegats amb beina plàstica, col·locats en base de 2 i alçada de 5 o viceversa.
Inclou la part proporcional d’elements auxiliars de fixació, separadors, protecció d’extrems i unions fins caixa de connexions, totalment acabat. Fins i tot proves d'estanqueïtat i pressió així com la senyalització provisional d’obra amb els mitjans necessaris.

| Codi | Ut | Descripció | Rendiment | Preu | Import |
|---|---|---|---|---|---|
| O0101 | h | Cap de colla | 0.01 | 20.6 | 0.21 |
| O0102 | h | Oficial 1ª | 0.115 | 20.46 | 2.35 |
| O0110 | h | Peó | 0.115 | 16.75 | 1.93 |
| M0214 | h | Camió grua | 0.01 | 42.07 | 0.42 |
| P02002 | m | Canalització 10 microtubs de PEHD Ø 20 mm amb fil de detecció | 1 | 5.97 | 5.97 |
| P02003 | m | Part proporcional d'accessoris per a la correcta instal·lació | 1 | 0.14 | 0.14 |
| P1613 | u | Cànon d'abocador | 1 | 0.8 | 0.80 |
| %1613 | % | Despeses indirectes | 6 % | 11.82 | 0.71 |
|  |  | Total |  |  | 12.53 |

**E11109** m Canalització d'infraestructura de comunicacions aèria de 10 microtubs fixada a obra de pas mitjançant canonada metàl·lica
125 m × 135.61 = 16951.25

**E0334** m Tall serra disc paviment mescles bituminoses, formigó o panot, fins 25 cm
1300 m × 1.75 = 2275.00
Tall amb serra de disc de paviment de mescles bituminoses, formigó o panot, fins a una fondària de 25 cm.

| Codi | Ut | Descripció | Rendiment | Preu | Import |
|---|---|---|---|---|---|
| O0101 | h | Cap de colla | 0.01 | 20.6 | 0.21 |
| O0110 | h | Peó | 0.05 | 16.75 | 0.84 |
| M0334 | h | Serra de disc (maquinària; 10/07/2006) | 0.05 | 12 | 0.60 |
| vg | % | Despeses indirectes | 0.017 | 6 | 0.10 |
|  |  | Total |  |  | 1.75 |

| Amidament | Uts. | Llarg | Parcial |
|---|---|---|---|
|  | 2 | 650 | 1300.00 |
| Total |  |  | 1300 |

**E0212** m2 Demolició de paviment de panots de morter de ciment, transport abocador
260 m2 × 5.17 = 1344.20
Demolició de paviment de panots de morter de ciment col·locats sobre formigó, inclosa la base de formigó i transport dels materials de runa a l'abocador, cànon i condicionament del mateix.

| Codi | Ut | Descripció | Rendiment | Preu | Import |
|---|---|---|---|---|---|
| O0110 | h | Peó | 0.06 | 16.75 | 1.01 |
| M0207B | h | Retroexcavadora amb martell trencador (maquinària; 23/07/1998) | 0.02 | 68.89 | 1.38 |
| M0212B | h | Camió de trabuc de 20 t (maquinària; 23/07/1998) | 0.016 | 37.33 | 0.60 |
| M0204 | h | Pala carregadora neumàtics (maquinària; 12/01/2009) | 0.016 | 58.268112 | 0.93 |
| P1613 | u | Cànon d'abocador | 1.2 | 0.8 | 0.96 |
| vg | % | Despeses indirectes | 0.049 | 6 | 0.29 |
|  |  | Total |  |  | 5.17 |

| Amidament | Llarg | Ample | Parcial |
|---|---|---|---|
|  | 650 | 0.4 | 260.00 |
| Total |  |  | 260 |

**E0306** m3 Excavació rases i pous, mitjans mecànics, cànon abocador (50% roca)
52 m3 × 18.75 = 975.00
Excavació en rases, pous o fonaments, amb mitjans mecànics en qualsevol tipus de terreny, inclòs càrrega i transport a l'interior d'obra o abocador controlat, inclòs el seu cànon.

| Codi | Ut | Descripció | Rendiment | Preu | Import |
|---|---|---|---|---|---|
| O0101 | h | Cap de colla | 0.025 | 20.6 | 0.52 |
| O0102 | h | Oficial 1ª | 0.07 | 20.46 | 1.43 |
| O0110 | h | Peó | 0.25 | 16.75 | 4.19 |
| M0207B | h | Retroexcavadora amb martell trencador | 0.12 | 68.89 | 8.27 |
| M0228 | h | Electrobomba sumergible 20 kW (maquinària; 12/01/2009) | 0.02 | 3.801438 | 0.08 |
| M0212B | h | Camió de trabuc de 20 t | 0.06 | 37.33 | 2.24 |
| P1613 | u | Cànon d'abocador | 1.2 | 0.8 | 0.96 |
| vg | % | Despeses indirectes | 0.177 | 6 | 1.06 |
|  |  | Total |  |  | 18.75 |

| Amidament | Llarg | Ample | Alt | Parcial |
|---|---|---|---|---|
|  | 650 | 0.4 | 0.2 | 52.00 |
| Total |  |  |  | 52 |

**E0502** m3 Formigó HM-20 fonaments
52 m3 × 62.85 = 3268.20
Formigó en massa tipus HM-20 en fonaments i soleres, elaborat en planta, col·locat.

| Codi | Ut | Descripció | Rendiment | Preu | Import |
|---|---|---|---|---|---|
| O0101 | h | Cap de colla | 0.025 | 20.6 | 0.52 |
| O0102 | h | Oficial 1ª | 0.1 | 20.46 | 2.05 |
| O0110 | h | Peó | 0.2 | 16.75 | 3.35 |
| P0504 | m3 | Formigó HM-20 posat a l'obra (material; 10/07/2006) | 1.02 | 52 | 53.04 |
| M0225 | h | Vibrador (maquinària; 12/01/2009) | 0.16 | 2.091306 | 0.33 |
| vg | % | Despeses indirectes | 0.593 | 6 | 3.56 |
|  |  | Total |  |  | 62.85 |

| Amidament | Llarg | Ample | Alt | Parcial |
|---|---|---|---|---|
|  | 650 | 0.4 | 0.2 | 52.00 |
| Total |  |  |  | 52 |

**E10131** m Subministrament i col·locació de cinta senyalitzadora
650 m × 1.12 = 728.00

| Codi | Ut | Descripció | Rendiment | Preu | Import |
|---|---|---|---|---|---|
| O0101 | h | Cap de colla | 0.015 | 20.6 | 0.31 |
| O0110 | h | Peó | 0.02 | 16.75 | 0.34 |
| PUC001 | m | Cinta senyalitzadora PVC (material; 01/09/2013) | 1.05 | 0.38 | 0.40 |
| vg | % | Despeses indirectes | 0.011 | 6 | 0.07 |
|  |  | Total |  |  | 1.12 |

**E0623** m2 Paviment de panot 9 pastilles de color gris de 20x20x4 cm.
260 m2 × 22.81 = 5930.60
Paviment de panot hidràulic de color gris de 20x20x4 cm. i col·locat sobre solera de formigó HM-20 inclosa i rejuntat amb morter de ciment.

| Codi | Ut | Descripció | Rendiment | Preu | Import |
|---|---|---|---|---|---|
| O0101 | h | Cap de colla | 0.08 | 20.6 | 1.65 |
| O0102 | h | Oficial 1ª | 0.1 | 20.46 | 2.05 |
| O0110 | h | Peó | 0.2 | 16.75 | 3.35 |
| P0504 | m3 | Formigó HM-20 posat a l'obra | 0.1 | 52 | 5.20 |
| P0812 | m2 | Rajola hidr. gris 20x20x4 cm. (material; 23/07/1998) | 1 | 7.69 | 7.69 |
| E0108 | m3 | Morter de ciment elaborat a l'obra | 0.031 | 50.96 | 1.58 |
| vg | % | Despeses indirectes | 0.215 | 6 | 1.29 |
|  |  | Total |  |  | 22.81 |

| Amidament | Llarg | Ample | Parcial |
|---|---|---|---|
|  | 650 | 0.4 | 260.00 |
| Total |  |  | 260 |

### ACT02_04 ELEMENTS DE REGISTRE
Import: 24148.6

**E10104C** u Pericó de registre de formigó prefabricat de 60x60x50 cm interiors sobre llit de graves i llosa de formigó armat
20 u × 529.45 = 10589.00

**E10105C** u Pericó de registre de formigó prefabricat de 60x60x50 cm interiors sobre llit de graves
7 u × 517.35 = 3621.45

**E10106C** u Pericó de registre de formigó prefabricat de 60x60x50 cm interiors sobre llosa de formigó armat
2 u × 526.28 = 1052.56

**E10107C** u Pericó de registre de formigó prefabricat de 120x60x65 cm interiors sobre llit de graves i llosa de formigó armat
8 u × 891.5 = 7132.00

**E10108C** u Pericó de registre de formigó prefabricat de 120x60x65 cm interiors sobre llit de graves
1 u × 869.51 = 869.51

**E10109C** u Pericó de registre de formigó prefabricat de 120x60x65 cm interiors sobre llosa de formigó armat
1 u × 884.08 = 884.08

## CRTA05 CARRETERA TV-7045
Import: 29708.79

### ACT01_05 CANALITZACIÓ
Import: 24973.27

**E11108** m Canalització en paviment d'infraestructura de comunicacions soterrada formada per 10 microtubs de PEHD de 20 mm
820 m × 25.99 = 21311.80

**E11109** m Canalització d'infraestructura de comunicacions aèria de 10 microtubs fixada a obra de pas mitjançant canonada metàl·lica
27 m × 135.61 = 3661.47

### ACT02_05 ELEMENTS DE REGISTRE
Import: 4735.52

**E10104C** u Pericó de registre de formigó prefabricat de 60x60x50 cm interiors sobre llit de graves i llosa de formigó armat
1 u × 529.45 = 529.45

**E10105C** u Pericó de registre de formigó prefabricat de 60x60x50 cm interiors sobre llit de graves
2 u × 517.35 = 1034.70

**E10106C** u Pericó de registre de formigó prefabricat de 60x60x50 cm interiors sobre llosa de formigó armat
1 u × 526.28 = 526.28

**E10107C** u Pericó de registre de formigó prefabricat de 120x60x65 cm interiors sobre llit de graves i llosa de formigó armat
1 u × 891.5 = 891.50

**E10108C** u Pericó de registre de formigó prefabricat de 120x60x65 cm interiors sobre llit de graves
1 u × 869.51 = 869.51

**E10109C** u Pericó de registre de formigó prefabricat de 120x60x65 cm interiors sobre llosa de formigó armat
1 u × 884.08 = 884.08

## CRTA06 CARRETERA TV-7045-b
Import: 8447.81

### ACT1_06 CANALITZACIÓ
Import: 7026.86

**E11111** m Formació de canalització d'infraestructura de comunicacions en terres, fins i tot al límit de la plataforma mitjançant microrasa
304 m × 18.84 = 5727.36

**E11108** m Canalització en paviment d'infraestructura de comunicacions soterrada formada per 10 microtubs de PEHD de 20 mm
50 m × 25.99 = 1299.50

### ACT2_06 ELEMENTS DE REGISTRE
Import: 1420.95

**E10104C** u Pericó de registre de formigó prefabricat de 60x60x50 cm interiors sobre llit de graves i llosa de formigó armat
1 u × 529.45 = 529.45

**E10107C** u Pericó de registre de formigó prefabricat de 120x60x65 cm interiors sobre llit de graves i llosa de formigó armat
1 u × 891.5 = 891.50

## CRTA07 CARRETERA T-222
Import: 271609.95

### ACT1_07 CANALITZACIÓ
Import: 253945.4

**E11108** m Canalització en paviment d'infraestructura de comunicacions soterrada formada per 10 microtubs de PEHD de 20 mm
9510 m × 25.99 = 247164.90

**E11109** m Canalització d'infraestructura de comunicacions aèria de 10 microtubs fixada a obra de pas mitjançant canonada metàl·lica
50 m × 135.61 = 6780.50

### ACT2_07 ELEMENTS DE REGISTRE
Import: 17664.55

**E10104C** u Pericó de registre de formigó prefabricat de 60x60x50 cm interiors sobre llit de graves i llosa de formigó armat
6 u × 529.45 = 3176.70

**E10105C** u Pericó de registre de formigó prefabricat de 60x60x50 cm interiors sobre llit de graves
12 u × 517.35 = 6208.20

**E10106C** u Pericó de registre de formigó prefabricat de 60x60x50 cm interiors sobre llosa de formigó armat
4 u × 526.28 = 2105.12

**E10107C** u Pericó de registre de formigó prefabricat de 120x60x65 cm interiors sobre llit de graves i llosa de formigó armat
4 u × 891.5 = 3566.00

**E10108C** u Pericó de registre de formigó prefabricat de 120x60x65 cm interiors sobre llit de graves
3 u × 869.51 = 2608.53

## CRTA08 CARRETERA TP-2311
Import: 8712.03

### ACT1_08 CANALITZACIÓ
Import: 7291.08

**E11111** m Formació de canalització d'infraestructura de comunicacions en terres, fins i tot al límit de la plataforma mitjançant microrasa
387 m × 18.84 = 7291.08

### ACT2_08 ELEMENTS DE REGISTRE
Import: 1420.95

**E10104C** u Pericó de registre de formigó prefabricat de 60x60x50 cm interiors sobre llit de graves i llosa de formigó armat
1 u × 529.45 = 529.45

**E10107C** u Pericó de registre de formigó prefabricat de 120x60x65 cm interiors sobre llit de graves i llosa de formigó armat
1 u × 891.5 = 891.50

## CRTA09 CARRETERA TV-7012
Import: 101941.56

### ACT1_09 CANALITZACIÓ
Import: 91234.76

**E11108** m Canalització en paviment d'infraestructura de comunicacions soterrada formada per 10 microtubs de PEHD de 20 mm
144 m × 25.99 = 3742.56

**E11109** m Canalització d'infraestructura de comunicacions aèria de 10 microtubs fixada a obra de pas mitjançant canonada metàl·lica
20 m × 135.61 = 2712.20

**E11111** m Formació de canalització d'infraestructura de comunicacions en terres, fins i tot al límit de la plataforma mitjançant microrasa
4500 m × 18.84 = 84780.00

### ACT2_09 ELEMENTS DE REGISTRE
Import: 10706.8

**E10104C** u Pericó de registre de formigó prefabricat de 60x60x50 cm interiors sobre llit de graves i llosa de formigó armat
3 u × 529.45 = 1588.35

**E10105C** u Pericó de registre de formigó prefabricat de 60x60x50 cm interiors sobre llit de graves
6 u × 517.35 = 3104.10

**E10106C** u Pericó de registre de formigó prefabricat de 60x60x50 cm interiors sobre llosa de formigó armat
3 u × 526.28 = 1578.84

**E10107C** u Pericó de registre de formigó prefabricat de 120x60x65 cm interiors sobre llit de graves i llosa de formigó armat
4 u × 891.5 = 3566.00

**E10108C** u Pericó de registre de formigó prefabricat de 120x60x65 cm interiors sobre llit de graves
1 u × 869.51 = 869.51

## CRTA10 CARRETERA TV-2244
Import: 153345.52

### ACT1_10 CANALITZACIÓ
Import: 142685.99

**E11111** m Formació de canalització d'infraestructura de comunicacions en terres, fins i tot al límit de la plataforma mitjançant microrasa
3693 m × 18.84 = 69576.12

**E11108** m Canalització en paviment d'infraestructura de comunicacions soterrada formada per 10 microtubs de PEHD de 20 mm
2813 m × 25.99 = 73109.87

### ACT2_10 ELEMENTS DE REGISTRE
Import: 10659.53

**E10104C** u Pericó de registre de formigó prefabricat de 60x60x50 cm interiors sobre llit de graves i llosa de formigó armat
3 u × 529.45 = 1588.35

**E10105C** u Pericó de registre de formigó prefabricat de 60x60x50 cm interiors sobre llit de graves
8 u × 517.35 = 4138.80

**E10106C** u Pericó de registre de formigó prefabricat de 60x60x50 cm interiors sobre llosa de formigó armat
1 u × 526.28 = 526.28

**E10107C** u Pericó de registre de formigó prefabricat de 120x60x65 cm interiors sobre llit de graves i llosa de formigó armat
2 u × 891.5 = 1783.00

**E10108C** u Pericó de registre de formigó prefabricat de 120x60x65 cm interiors sobre llit de graves
2 u × 869.51 = 1739.02

**E10109C** u Pericó de registre de formigó prefabricat de 120x60x65 cm interiors sobre llosa de formigó armat
1 u × 884.08 = 884.08

## CRTA11 CARRETERA TV-2041
Import: 209300.08

### ACT1_11 CANALITZACIÓ
Import: 197368.06

**E11108** m Canalització en paviment d'infraestructura de comunicacions soterrada formada per 10 microtubs de PEHD de 20 mm
7594 m × 25.99 = 197368.06

### ACT2_11 ELEMENTS DE REGISTRE
Import: 11932.02

**E10104C** u Pericó de registre de formigó prefabricat de 60x60x50 cm interiors sobre llit de graves i llosa de formigó armat
9 u × 529.45 = 4765.05

**E10105C** u Pericó de registre de formigó prefabricat de 60x60x50 cm interiors sobre llit de graves
6 u × 517.35 = 3104.10

**E10106C** u Pericó de registre de formigó prefabricat de 60x60x50 cm interiors sobre llosa de formigó armat
1 u × 526.28 = 526.28

**E10107C** u Pericó de registre de formigó prefabricat de 120x60x65 cm interiors sobre llit de graves i llosa de formigó armat
2 u × 891.5 = 1783.00

**E10108C** u Pericó de registre de formigó prefabricat de 120x60x65 cm interiors sobre llit de graves
1 u × 869.51 = 869.51

**E10109C** u Pericó de registre de formigó prefabricat de 120x60x65 cm interiors sobre llosa de formigó armat
1 u × 884.08 = 884.08

## CRTA12 CARRETERA T-704 DE LA FEBRÓ A LA TV-7091
Import: 77610.6

### ACT1-12 CANALITZACIÓ
Import: 71592

**E11111** m Formació de canalització d'infraestructura de comunicacions en terres, fins i tot al límit de la plataforma mitjançant microrasa
3800 m × 18.84 = 71592.00

### ACT2_12 ELEMENTS DE REGISTRE
Import: 6018.6

**E10104C** u Pericó de registre de formigó prefabricat de 60x60x50 cm interiors sobre llit de graves i llosa de formigó armat
8 u × 529.45 = 4235.60

**E10107C** u Pericó de registre de formigó prefabricat de 120x60x65 cm interiors sobre llit de graves i llosa de formigó armat
2 u × 891.5 = 1783.00

## CRTA13 CARRETERA TV-7091
Import: 17414.45

### ACT1_13 CANALITZACIÓ
Import: 15464.05

**E11108** m Canalització en paviment d'infraestructura de comunicacions soterrada formada per 10 microtubs de PEHD de 20 mm
595 m × 25.99 = 15464.05

### ACT2_13 ELEMENTS DE REGISTRE
Import: 1950.4

**E10104C** u Pericó de registre de formigó prefabricat de 60x60x50 cm interiors sobre llit de graves i llosa de formigó armat
2 u × 529.45 = 1058.90

**E10107C** u Pericó de registre de formigó prefabricat de 120x60x65 cm interiors sobre llit de graves i llosa de formigó armat
1 u × 891.5 = 891.50

## CRTA14 CARRETERA T-703
Import: 241586.26

### ACT1_14 CANALITZACIÓ
Import: 222552.45

**E11111** m Formació de canalització d'infraestructura de comunicacions en terres, fins i tot al límit de la plataforma mitjançant microrasa
7320 m × 18.84 = 137908.80

**E11108** m Canalització en paviment d'infraestructura de comunicacions soterrada formada per 10 microtubs de PEHD de 20 mm
2735 m × 25.99 = 71082.65

**E11109** m Canalització d'infraestructura de comunicacions aèria de 10 microtubs fixada a obra de pas mitjançant canonada metàl·lica
100 m × 135.61 = 13561.00

### ACT2_14 ELEMENTS DE REGISTRE
Import: 19033.81

**E10104C** u Pericó de registre de formigó prefabricat de 60x60x50 cm interiors sobre llit de graves i llosa de formigó armat
3 u × 529.45 = 1588.35

**E10105C** u Pericó de registre de formigó prefabricat de 60x60x50 cm interiors sobre llit de graves
18 u × 517.35 = 9312.30

**E10106C** u Pericó de registre de formigó prefabricat de 60x60x50 cm interiors sobre llosa de formigó armat
2 u × 526.28 = 1052.56

**E10107C** u Pericó de registre de formigó prefabricat de 120x60x65 cm interiors sobre llit de graves i llosa de formigó armat
5 u × 891.5 = 4457.50

**E10108C** u Pericó de registre de formigó prefabricat de 120x60x65 cm interiors sobre llit de graves
2 u × 869.51 = 1739.02

**E10109C** u Pericó de registre de formigó prefabricat de 120x60x65 cm interiors sobre llosa de formigó armat
1 u × 884.08 = 884.08

## CRTA15 CARRETERA TP-2045
Import: 33719.83

### ACT1_15 CANALITZACIÓ
Import: 31239.98

**E11108** m Canalització en paviment d'infraestructura de comunicacions soterrada formada per 10 microtubs de PEHD de 20 mm
1202 m × 25.99 = 31239.98

### ACT2_15 ELEMENTS DE REGISTRE
Import: 2479.85

**E10104C** u Pericó de registre de formigó prefabricat de 60x60x50 cm interiors sobre llit de graves i llosa de formigó armat
3 u × 529.45 = 1588.35

**E10107C** u Pericó de registre de formigó prefabricat de 120x60x65 cm interiors sobre llit de graves i llosa de formigó armat
1 u × 891.5 = 891.50

## CRTA16 CARRETERA TV-2401
Import: 148936.47

### ACT1_16 CANALITZACIÓ
Import: 136261.94

**E11111** m Formació de canalització d'infraestructura de comunicacions en terres, fins i tot al límit de la plataforma mitjançant microrasa
1200 m × 18.84 = 22608.00

**E11112** m Subministrament i col·locació en rasa de grup solidari de 10 microtubs de HPDE de 20 mm de diàmetre exterior
90 m × 12.53 = 1127.70

**E11108** m Canalització en paviment d'infraestructura de comunicacions soterrada formada per 10 microtubs de PEHD de 20 mm
3562 m × 25.99 = 92576.38

**E0334** m Tall serra disc paviment mescles bituminoses, formigó o panot, fins 25 cm
180 m × 1.75 = 315.00

| Amidament | Uts. | Llarg | Parcial |
|---|---|---|---|
|  | 2 | 90 | 180.00 |
| Total |  |  | 180 |

**E0212** m2 Demolició de paviment de panots de morter de ciment, transport abocador
36 m2 × 5.17 = 186.12

| Amidament | Llarg | Ample | Parcial |
|---|---|---|---|
|  | 90 | 0.4 | 36.00 |
| Total |  |  | 36 |

**E0306** m3 Excavació rases i pous, mitjans mecànics, cànon abocador (50% roca)
7.2 m3 × 18.75 = 135.00

| Amidament | Llarg | Ample | Alt | Parcial |
|---|---|---|---|---|
|  | 90 | 0.4 | 0.2 | 7.20 |
| Total |  |  |  | 7.2 |

**E0502** m3 Formigó HM-20 fonaments
7.2 m3 × 62.85 = 452.52

| Amidament | Llarg | Ample | Alt | Parcial |
|---|---|---|---|---|
|  | 90 | 0.4 | 0.2 | 7.20 |
| Total |  |  |  | 7.2 |

**E10131** m Subministrament i col·locació de cinta senyalitzadora
90 m × 1.12 = 100.80

**E0623** m2 Paviment de panot 9 pastilles de color gris de 20x20x4 cm.
18 m2 × 22.81 = 410.58

| Amidament | Uts. | Llarg | Ample | Parcial |
|---|---|---|---|---|
|  | 0.5 | 90 | 0.4 | 18.00 |
| Total |  |  |  | 18 |

**E0671** m2 Paviment de placa de pedra artificial 60x40x7 cm.
18 m2 × 40.03 = 720.54
Paviment de placa de pedra artificial 60x40x7 cm. de color similar a l'existent, col·locat sobre solera de formigó HM-20 i rejuntat amb morter de ciment

| Codi | Ut | Descripció | Rendiment | Preu | Import |
|---|---|---|---|---|---|
| O0101 | h | Cap de colla | 0.08 | 20.6 | 1.65 |
| O0102 | h | Oficial 1ª | 0.2 | 20.46 | 4.09 |
| O0110 | h | Peó | 0.4 | 16.75 | 6.70 |
| P0504 | m3 | Formigó HM-20 posat a l'obra | 0.1 | 52 | 5.20 |
| P0822 | m2 | Paviment de qualsevol tipus, similar a l'existent. (material; 23/07/1998) | 1 | 18.54 | 18.54 |
| E0108 | m3 | Morter de ciment elaborat a l'obra | 0.031 | 50.96 | 1.58 |
| vg | % | Despeses indirectes | 0.378 | 6 | 2.27 |
|  |  | Total |  |  | 40.03 |

| Amidament | Uts. | Llarg | Ample | Parcial |
|---|---|---|---|---|
|  | 0.5 | 90 | 0.4 | 18.00 |
| Total |  |  |  | 18 |

**E11109** m Canalització d'infraestructura de comunicacions aèria de 10 microtubs fixada a obra de pas mitjançant canonada metàl·lica
130 m × 135.61 = 17629.30

### ACT2_16 ELEMENTS DE REGISTRE
Import: 12674.53

**E10104C** u Pericó de registre de formigó prefabricat de 60x60x50 cm interiors sobre llit de graves i llosa de formigó armat
8 u × 529.45 = 4235.60

**E10105C** u Pericó de registre de formigó prefabricat de 60x60x50 cm interiors sobre llit de graves
1 u × 517.35 = 517.35

**E10106C** u Pericó de registre de formigó prefabricat de 60x60x50 cm interiors sobre llosa de formigó armat
5 u × 526.28 = 2631.40

**E10107C** u Pericó de registre de formigó prefabricat de 120x60x65 cm interiors sobre llit de graves i llosa de formigó armat
2 u × 891.5 = 1783.00

**E10108C** u Pericó de registre de formigó prefabricat de 120x60x65 cm interiors sobre llit de graves
2 u × 869.51 = 1739.02

**E10109C** u Pericó de registre de formigó prefabricat de 120x60x65 cm interiors sobre llosa de formigó armat
2 u × 884.08 = 1768.16

## CRTA17 CARRETERA T-740
Import: 212343.6

### ACT1_17 CANALITZACIÓ
Import: 194984.65

**E11111** m Formació de canalització d'infraestructura de comunicacions en terres, fins i tot al límit de la plataforma mitjançant microrasa
7475 m × 18.84 = 140829.00

**E11108** m Canalització en paviment d'infraestructura de comunicacions soterrada formada per 10 microtubs de PEHD de 20 mm
1875 m × 25.99 = 48731.25

**E11109** m Canalització d'infraestructura de comunicacions aèria de 10 microtubs fixada a obra de pas mitjançant canonada metàl·lica
40 m × 135.61 = 5424.40

### ACT2_17 ELEMENTS DE REGISTRE
Import: 17358.95

**E10104C** u Pericó de registre de formigó prefabricat de 60x60x50 cm interiors sobre llit de graves i llosa de formigó armat
21 u × 529.45 = 11118.45

**E10107C** u Pericó de registre de formigó prefabricat de 120x60x65 cm interiors sobre llit de graves i llosa de formigó armat
7 u × 891.5 = 6240.50

## CRTA18 CARRETERA T-734
Import: 201623.35

### ACT1_18 CANALITZACIÓ
Import: 187273.7

**E11111** m Formació de canalització d'infraestructura de comunicacions en terres, fins i tot al límit de la plataforma mitjançant microrasa
2880 m × 18.84 = 54259.20

**E11108** m Canalització en paviment d'infraestructura de comunicacions soterrada formada per 10 microtubs de PEHD de 20 mm
3970 m × 25.99 = 103180.30

**E11109** m Canalització d'infraestructura de comunicacions aèria de 10 microtubs fixada a obra de pas mitjançant canonada metàl·lica
220 m × 135.61 = 29834.20

### ACT2_18 ELEMENTS DE REGISTRE
Import: 14349.65

**E10104C** u Pericó de registre de formigó prefabricat de 60x60x50 cm interiors sobre llit de graves i llosa de formigó armat
17 u × 529.45 = 9000.65

**E10107C** u Pericó de registre de formigó prefabricat de 120x60x65 cm interiors sobre llit de graves i llosa de formigó armat
6 u × 891.5 = 5349.00

## COMP ACTUACIONS COMPLEMENTÀRIES
Import: 225084.42

**E0505** m3 Formigó HA-25 fonaments i soleres
21.84 m3 × 65.96 = 1440.57
Formigó tipus HA-25 en fonaments i soleres, elaborat en planta,col·locat.

| Codi | Ut | Descripció | Rendiment | Preu | Import |
|---|---|---|---|---|---|
| O0101 | h | Cap de colla | 0.025 | 20.6 | 0.52 |
| O0102 | h | Oficial 1ª | 0.1 | 20.46 | 2.05 |
| O0110 | h | Peó | 0.2 | 16.75 | 3.35 |
| P0506 | m3 | Formigó HA-25 posat a l'obra (material; 10/07/2006) | 1.02 | 55 | 56.10 |
| M0225 | h | Vibrador | 0.1 | 2.091306 | 0.21 |
| vg | % | Despeses indirectes | 0.622 | 6 | 3.73 |
|  |  | Total |  |  | 65.96 |

| Amidament | Uts. | Llarg | Ample | Alt | Parcial |
|---|---|---|---|---|---|
| Obra de fàbrica de protecció d'arqueta | 91 | 1.6 | 1 | 0.15 | 21.84 |
| Total |  |  |  |  | 21.84 |

**E0508** m3 Formigó HA-25 alçats
42.59 m3 × 71.75 = 3055.83
Formigó tipus HA-25 en alçats, elaborat en planta, col·locat.

| Codi | Ut | Descripció | Rendiment | Preu | Import |
|---|---|---|---|---|---|
| O0101 | h | Cap de colla | 0.03 | 20.6 | 0.62 |
| O0102 | h | Oficial 1ª | 0.08 | 20.46 | 1.64 |
| O0110 | h | Peó | 0.12 | 16.75 | 2.01 |
| P0506 | m3 | Formigó HA-25 posat a l'obra | 1.02 | 55 | 56.10 |
| M0225 | h | Vibrador | 0.1 | 2.091306 | 0.21 |
| M0234 | h | Camió amb bomba de formigonar (maquinària; 12/01/2009) | 0.08 | 88.916562 | 7.11 |
| vg | % | Despeses indirectes | 0.677 | 6 | 4.06 |
|  |  | Total |  |  | 71.75 |

| Amidament | Uts. | Llarg | Ample | Alt | Parcial |
|---|---|---|---|---|---|
| Obra de fàbrica de protecció d'arqueta | 91 | 1.6 | 1.2 | 0.15 | 26.21 |
| Obra de fàbrica de protecció d'arqueta | 16.38 |  |  |  | 16.38 |
| Subtotal |  |  |  |  | 42.59 |
| Total |  |  |  |  | 42.59 |

**E0516** m2 Encofrat de fusta per a formigó vist
671.58 m2 × 30.52 = 20496.62
Encofrat de fusta per a formigó vist, col·locat.

| Codi | Ut | Descripció | Rendiment | Preu | Import |
|---|---|---|---|---|---|
| O0101 | h | Cap de colla | 0.02 | 20.6 | 0.41 |
| O0102 | h | Oficial 1ª | 0.2 | 20.46 | 4.09 |
| O0110 | h | Peó | 0.2 | 16.75 | 3.35 |
| P0602 | kg | Filferro recuit (material; 12/01/2009) | 0.3 | 1.565904 | 0.47 |
| P0604 | kg | Claus d'acer (material; 12/01/2009) | 0.15 | 1.710132 | 0.26 |
| P0701 | m | Tauló de fusta de pi (material; 12/01/2009) | 2 | 0.422382 | 0.84 |
| P0702 | m3 | Llata de fusta de pi (material; 12/01/2009) | 0.001 | 288.456 | 0.29 |
| P0704 | m2 | Tauler de fusta de pi 22 mm. (material; 01/04/2009) | 1 | 15.049 | 15.05 |
| P0706 | u | Puntal telescòpic. (material; 12/01/2009) | 0.05 | 11.290992 | 0.56 |
| P0707 | l | Desencofrant (material; 12/01/2009) | 0.06 | 1.59681 | 0.10 |
| M0214 | h | Camió grua | 0.08 | 42.07 | 3.37 |
| vg | % | Despeses indirectes | 0.288 | 6 | 1.73 |
|  |  | Total |  |  | 30.52 |

| Amidament | Uts. | Llarg | Ample | Alt | Parcial |
|---|---|---|---|---|---|
| Obra de fàbrica de protecció d'arqueta | 91 | 1.6 | 2 | 0.15 | 43.68 |
| Obra de fàbrica de protecció d'arqueta | 91 | 1 | 2 | 0.15 | 27.30 |
| Obra de fàbrica de protecció d'arqueta | 91 | 3.5 | 1.2 |  | 382.20 |
| Obra de fàbrica de protecció d'arqueta | 182 | 1.2 | 1 |  | 218.40 |
| Subtotal |  |  |  |  | 671.58 |
| Total |  |  |  |  | 671.58 |

**E0517** kg Acer especial B-500S de límit elàstic 500 N/mm2 en barres corrugades
5154.4 kg × 0.97 = 4999.77
Acer B-500S de límit elàstic 500 n/mm2 en barres corrugades, inclusivament l'elaboració i la seva col·locació

| Codi | Ut | Descripció | Rendiment | Preu | Import |
|---|---|---|---|---|---|
| O0101 | h | Cap de colla | 0.001 | 20.6 | 0.02 |
| O0102 | h | Oficial 1ª | 0.004 | 20.46 | 0.08 |
| O0110 | h | Peó | 0.004 | 16.75 | 0.07 |
| P0602 | kg | Filferro recuit | 0.008 | 1.565904 | 0.01 |
| P0607 | kg | Acer corrugat B-500s en barres (material; 01/04/2009) | 1 | 0.7171 | 0.72 |
| M0245 | h | Cisalla elèctrica (maquinària; 12/01/2009) | 0.003 | 3.729324 | 0.01 |
| M0246 | h | Màquina de doblegar rodó d'acer (maquinària; 12/01/2009) | 0.003 | 2.997882 | 0.01 |
| vg | % | Despeses indirectes | 0.009 | 6 | 0.05 |
|  |  | Total |  |  | 0.97 |

| Amidament | Uts. | Llarg | Ample | Parcial |
|---|---|---|---|---|
| Obra de fàbrica de protecció d'arqueta | 1 | 21.84 | 80 | 1747.20 |
| Obra de fàbrica de protecció d'arqueta | 1 | 42.59 | 80 | 3407.20 |
| Subtotal |  |  |  | 5154.40 |
| Total |  |  |  | 5154.4 |

**E0214** m Desmuntatge barrera de seguretat flexible i demolició ancoratges
808 m × 6.72 = 5429.76
Desmuntatge de barrera de seguretat flexible i demolició d'ancoratges amb base de formigó,inclòs p.p. de suports i transport a abocador o magatzem, i cànon.

| Codi | Ut | Descripció | Rendiment | Preu | Import |
|---|---|---|---|---|---|
| O0102 | h | Oficial 1ª | 0.05 | 20.46 | 1.02 |
| O0110 | h | Peó | 0.1 | 16.75 | 1.68 |
| M0201 | h | Compressor amb dos martells (maquinària; 12/01/2009) | 0.02 | 21.088194 | 0.42 |
| M0207 | h | Retroexcavadora (maquinària; 23/07/1998) | 0.01 | 59.41 | 0.59 |
| M0229 | h | Electrobomba sumergible 20 kW (maquinària; 12/01/2009) | 0.1 | 7.05687 | 0.71 |
| M0212B | h | Camió de trabuc de 20 t | 0.03 | 37.33 | 1.12 |
| P1613 | u | Cànon d'abocador | 1 | 0.8 | 0.80 |
| vg | % | Despeses indirectes | 0.063 | 6 | 0.38 |
|  |  | Total |  |  | 6.72 |

| Amidament | Llarg | Parcial |
|---|---|---|
| CRTA01 | 12 | 12.00 |
| CRTA02 | 8 | 8.00 |
| CRTA03 | 48 | 48.00 |
| CRTA04 | 68 | 68.00 |
| CRTA05 | 8 | 8.00 |
| CRTA06 | 4 | 4.00 |
| CRTA07 | 96 | 96.00 |
| CRTA08 | 4 | 4.00 |
| CRTA09 | 48 | 48.00 |
| CRTA10 | 68 | 68.00 |
| CRTA11 | 76 | 76.00 |
| CRTA12 | 40 | 40.00 |
| CRTA13 | 8 | 8.00 |
| CRTA14 | 100 | 100.00 |
| CRTA15 | 12 | 12.00 |
| CRTA16 | 48 | 48.00 |
| CRTA17 | 92 | 92.00 |
| CRTA18 | 68 | 68.00 |
| Subtotal |  | 808.00 |
| Total |  | 808 |

**E0215** u Desmuntatge de senyal de trànsit i demolició ancoratges
50 u × 13.95 = 697.50
Desmuntatge de senyal de trànsit i demolició d'ancoratges amb base de formigó, inclòs càrrega i transport al magatzem de Diputació, inclòs cànon d'abocador.

| Codi | Ut | Descripció | Rendiment | Preu | Import |
|---|---|---|---|---|---|
| O0102 | h | Oficial 1ª | 0.05 | 20.46 | 1.02 |
| O0110 | h | Peó | 0.3 | 16.75 | 5.03 |
| M0201 | h | Compressor amb dos martells | 0.025 | 21.088194 | 0.53 |
| M0207 | h | Retroexcavadora | 0.01 | 59.41 | 0.59 |
| M0229 | h | Electrobomba sumergible 20 kW | 0.1 | 7.05687 | 0.71 |
| M0212B | h | Camió de trabuc de 20 t | 0.12 | 37.33 | 4.48 |
| P1613 | u | Cànon d'abocador | 1 | 0.8 | 0.80 |
| vg | % | Despeses indirectes | 0.132 | 6 | 0.79 |
|  |  | Total |  |  | 13.95 |

| Amidament | Uts. | Parcial |
|---|---|---|
| CRTA01 | 1 | 1.00 |
| CRTA02 | 1 | 1.00 |
| CRTA03 | 3 | 3.00 |
| CRTA04 | 4 | 4.00 |
| CRTA05 | 1 | 1.00 |
| CRTA06 | 1 | 1.00 |
| CRTA07 | 5 | 5.00 |
| CRTA08 | 1 | 1.00 |
| CRTA09 | 3 | 3.00 |
| CRTA10 | 4 | 4.00 |
| CRTA11 | 4 | 4.00 |
| CRTA12 | 2 | 2.00 |
| CRTA13 | 1 | 1.00 |
| CRTA14 | 6 | 6.00 |
| CRTA15 | 1 | 1.00 |
| CRTA16 | 3 | 3.00 |
| CRTA17 | 5 | 5.00 |
| CRTA18 | 4 | 4.00 |
| Subtotal |  | 50.00 |
| Total |  | 50 |

**E0206** m3 Enderroc estructures de pedra, inclòs transport a abocador
44.4 m3 × 28.76 = 1276.94
Enderroc d'estructures de pedra, inclòs transport a l'abocador, cànon i condicionament del mateix.

| Codi | Ut | Descripció | Rendiment | Preu | Import |
|---|---|---|---|---|---|
| O0102 | h | Oficial 1ª | 0.05 | 20.46 | 1.02 |
| O0110 | h | Peó | 0.4 | 16.75 | 6.70 |
| M0207B | h | Retroexcavadora amb martell trencador | 0.2 | 68.89 | 13.78 |
| M0212B | h | Camió de trabuc de 20 t | 0.125 | 37.33 | 4.67 |
| P1613 | u | Cànon d'abocador | 1.2 | 0.8 | 0.96 |
| vg | % | Despeses indirectes | 0.271 | 6 | 1.63 |
|  |  | Total |  |  | 28.76 |

| Amidament | Llarg | Parcial |
|---|---|---|
| CRTA04 | 39 | 39.00 |
| CRTA16 | 5.4 | 5.40 |
| Subtotal |  | 44.40 |
| Total |  | 44.4 |

**E0317B** m3 Rebliment i piconatge rasa 95% PM, material pròpia obra, inclòs càrrega i transport
136.5 m3 × 4.2 = 573.30
Rebliment i piconatge de rasa amb compactació del 95 % Proctor Modificat, amb material procedent de la pròpia obra, inclòs càrrega i transport.

| Codi | Ut | Descripció | Rendiment | Preu | Import |
|---|---|---|---|---|---|
| O0101 | h | Cap de colla | 0.01 | 20.6 | 0.21 |
| O0102 | h | Oficial 1ª | 0.03 | 20.46 | 0.61 |
| O0110 | h | Peó | 0.07 | 16.75 | 1.17 |
| M0207 | h | Retroexcavadora | 0.025 | 59.41 | 1.49 |
| M0211 | h | Picó vibrant amb placa 60 cm. (maquinària; 12/01/2009) | 0.05 | 9.611766 | 0.48 |
| vg | % | Despeses indirectes | 0.04 | 6 | 0.24 |
|  |  | Total |  |  | 4.2 |

| Amidament | Llarg | Parcial |
|---|---|---|
| CRTA01 | 3 | 3.00 |
| CRTA02 | 1.5 | 1.50 |
| CRTA03 | 9 | 9.00 |
| CRTA04 | 18 | 18.00 |
| CRTA05 | 4.5 | 4.50 |
| CRTA06 | 1.5 | 1.50 |
| CRTA07 | 13.5 | 13.50 |
| CRTA08 | 1.5 | 1.50 |
| CRTA09 | 9 | 9.00 |
| CRTA10 | 9 | 9.00 |
| CRTA11 | 9 | 9.00 |
| CRTA12 | 4.5 | 4.50 |
| CRTA13 | 1.5 | 1.50 |
| CRTA14 | 15 | 15.00 |
| CRTA15 | 3 | 3.00 |
| CRTA16 | 9 | 9.00 |
| CRTA17 | 13.5 | 13.50 |
| CRTA18 | 10.5 | 10.50 |
| Subtotal |  | 136.50 |
| Total |  | 136.5 |

**E0337** m3 Graveta 18-25mm, amidat sobre perfil
9.39 m3 × 25.95 = 243.67
Subministrament i col·locació de graveta, amidat sobre perfil.

| Codi | Ut | Descripció | Rendiment | Preu | Import |
|---|---|---|---|---|---|
| O0101 | h | Cap de colla | 0.04 | 20.6 | 0.82 |
| O0102 | h | Oficial 1ª | 0.08 | 20.46 | 1.64 |
| O0110 | h | Peó | 0.15 | 16.75 | 2.51 |
| P0322 | m3 | Grava de pedrera de 18-25 mm. (material; 23/07/1998) | 1 | 18.02 | 18.02 |
| M0207 | h | Retroexcavadora | 0.025 | 59.41 | 1.49 |
| vg | % | Despeses indirectes | 0.245 | 6 | 1.47 |
|  |  | Total |  |  | 25.95 |

| Amidament | Llarg | Parcial |
|---|---|---|
| CRTA01 | 0.14 | 0.14 |
| CRTA02 | 0.1 | 0.10 |
| CRTA03 | 0.57 | 0.57 |
| CRTA04 | 1.32 | 1.32 |
| CRTA05 | 0.24 | 0.24 |
| CRTA06 | 0.07 | 0.07 |
| CRTA07 | 0.98 | 0.98 |
| CRTA08 | 0.07 | 0.07 |
| CRTA09 | 0.57 | 0.57 |
| CRTA10 | 0.61 | 0.61 |
| CRTA11 | 0.68 | 0.68 |
| CRTA12 | 0.34 | 0.34 |
| CRTA13 | 0.1 | 0.10 |
| CRTA14 | 1.05 | 1.05 |
| CRTA15 | 0.14 | 0.14 |
| CRTA16 | 0.68 | 0.68 |
| CRTA17 | 0.95 | 0.95 |
| CRTA18 | 0.78 | 0.78 |
| Subtotal |  | 9.39 |
| Total |  | 9.39 |

**E034001** u Cales per a localització serveis
13 u × 53.8 = 699.40
Cales pera a la localització dels serveis existents.

| Codi | Ut | Descripció | Rendiment | Preu | Import |
|---|---|---|---|---|---|
| O0101 | h | Cap de colla | 0.1 | 20.6 | 2.06 |
| O0102 | h | Oficial 1ª | 0.4 | 20.46 | 8.18 |
| O0110 | h | Peó | 1 | 16.75 | 16.75 |
| M0207 | h | Retroexcavadora | 0.4 | 59.41 | 23.76 |
| vg | % | Despeses indirectes | 0.508 | 6 | 3.05 |
|  |  | Total |  |  | 53.8 |

| Amidament | Uts. | Parcial |
|---|---|---|
| CRTA04 | 7 | 7.00 |
| CRTA05 | 5 | 5.00 |
| CRTA16 | 1 | 1.00 |
| Subtotal |  | 13.00 |
| Total |  | 13 |

**E0666C** m2 Feltre geotextil de polipropilè 200 g/m2
249.3 m2 × 3 = 747.90
Feltre geotextil de polipropilè amb un pes mínim de 200 g/m2 no teixit, 100% foradat per ambdues cares, amb resistència a la perforació igual o superior a 2350 N, inclòs pèrdues per retalls i encavalcaments, regularització i anivellament de superfície d'assentament, totalment col·locat.

| Codi | Ut | Descripció | Rendiment | Preu | Import |
|---|---|---|---|---|---|
| O0101 | h | Cap de colla | 0.002 | 20.6 | 0.04 |
| O0102 | h | Oficial 1ª | 0.027 | 20.46 | 0.55 |
| O0110 | h | Peó | 0.027 | 16.75 | 0.45 |
| P0642C | m2 | Geotèxtil 200 g/m2 resist>= 2350 N (material; 12/01/2009) | 1.1 | 1.627716 | 1.79 |
| vg | % | Despeses indirectes | 0.028 | 6 | 0.17 |
|  |  | Total |  |  | 3 |

| Amidament | Llarg | Parcial |
|---|---|---|
| CRTA01 | 3.6 | 3.60 |
| CRTA02 | 2.7 | 2.70 |
| CRTA03 | 15.3 | 15.30 |
| CRTA04 | 35.1 | 35.10 |
| CRTA05 | 6.3 | 6.30 |
| CRTA06 | 1.8 | 1.80 |
| CRTA07 | 26.1 | 26.10 |
| CRTA08 | 1.8 | 1.80 |
| CRTA09 | 15.3 | 15.30 |
| CRTA10 | 16.2 | 16.20 |
| CRTA11 | 18 | 18.00 |
| CRTA12 | 9 | 9.00 |
| CRTA13 | 2.7 | 2.70 |
| CRTA14 | 27.9 | 27.90 |
| CRTA15 | 3.6 | 3.60 |
| CRTA16 | 18 | 18.00 |
| CRTA17 | 25.2 | 25.20 |
| CRTA18 | 20.7 | 20.70 |
| Subtotal |  | 249.30 |
| Total |  | 249.3 |

**E0703B** m Muntatge de barrera aprofitada amb nou poste tubular
808 m × 13.2 = 10665.60
Muntatge de barrera de seguretat existent aprofitada, amb nou poste tubular de 120x55 mm , inclòs part proporcional de fonamentació.

| Codi | Ut | Descripció | Rendiment | Preu | Import |
|---|---|---|---|---|---|
| O0101 | h | Cap de colla | 0.04 | 20.6 | 0.82 |
| O0102 | h | Oficial 1ª | 0.12 | 20.46 | 2.46 |
| O0110 | h | Peó | 0.12 | 16.75 | 2.01 |
| P1424 | u | Part proporc. mater. barreres (material; 11/05/2010) | 1 | 6.2822 | 6.28 |
| M0253 | h | Màquina per a clavar muntants metàl·lics (maquinària; 12/01/2009) | 0.02 | 43.968936 | 0.88 |
| vg | % | Despeses indirectes | 0.125 | 6 | 0.75 |
|  |  | Total |  |  | 13.2 |

| Amidament | Llarg | Parcial |
|---|---|---|
| CRTA01 | 12 | 12.00 |
| CRTA02 | 8 | 8.00 |
| CRTA03 | 48 | 48.00 |
| CRTA04 | 68 | 68.00 |
| CRTA05 | 8 | 8.00 |
| CRTA06 | 4 | 4.00 |
| CRTA07 | 96 | 96.00 |
| CRTA08 | 4 | 4.00 |
| CRTA09 | 48 | 48.00 |
| CRTA10 | 68 | 68.00 |
| CRTA11 | 76 | 76.00 |
| CRTA12 | 40 | 40.00 |
| CRTA13 | 8 | 8.00 |
| CRTA14 | 100 | 100.00 |
| CRTA15 | 12 | 12.00 |
| CRTA16 | 48 | 48.00 |
| CRTA17 | 92 | 92.00 |
| CRTA18 | 68 | 68.00 |
| Subtotal |  | 808.00 |
| Total |  | 808 |

**E0880** m3 Formigó en revestiment de cunetes
215.8 m3 × 117.29 = 25311.18
Formigó HM-20 en revestiment de cunetes, amb àrid 12 mm i airejant, inclòs part proporcional d'encofrat, totalment col·locat.

| Codi | Ut | Descripció | Rendiment | Preu | Import |
|---|---|---|---|---|---|
| O0101 | h | Cap de colla | 0.025 | 20.6 | 0.515 |
| O0102 | h | Oficial 1ª | 0.06 | 20.46 | 1.228 |
| O0110 | h | Peó | 0.1 | 16.75 | 1.675 |
| P0509 | m3 | Formigó HM-20 posat a l'obra en revest. cunetes (material; 12/01/2009) | 1.02 | 85.71264 | 87.427 |
| M0225 | h | Vibrador | 0.1 | 2.091306 | 0.209 |
| E0515 | m2 | Encofrat de fusta per a fonaments i/o formigó ocult | 0.8 | 24.49 | 19.592 |
| vg | % | Despeses indirectes | 1.107 | 6 | 6.642 |
|  |  | Total |  |  | 117.29 |

| Amidament | Llarg | Parcial |
|---|---|---|
| CRTA01 | 4.74 | 4.74 |
| CRTA02 | 2.66 | 2.66 |
| CRTA03 | 20.75 | 20.75 |
| CRTA04 | 30.71 | 30.71 |
| CRTA05 | 3.69 | 3.69 |
| CRTA06 | 0.23 | 0.23 |
| CRTA07 | 42.8 | 42.80 |
| CRTA09 | 0.65 | 0.65 |
| CRTA10 | 12.66 | 12.66 |
| CRTA11 | 34.17 | 34.17 |
| CRTA13 | 2.68 | 2.68 |
| CRTA14 | 12.31 | 12.31 |
| CRTA15 | 5.41 | 5.41 |
| CRTA16 | 16.03 | 16.03 |
| CRTA17 | 8.44 | 8.44 |
| CRTA18 | 17.87 | 17.87 |
| Subtotal |  | 215.80 |
| Total |  | 215.8 |

**E0884** m Formacio i reperfilat de cunetes en terres amb excavació fins a 50 cm de sobreample
1590.45 m × 12.56 = 19976.05
Execució de cuneta de drenatge, fins a 130 cm d'amplada, inclòs el tall del ferm amb serra de disc, retirada de terra vegetal, enderroc del paviment de mescla bituminosa en calent, excavació i compactació de la base de la cuneta, excavació d'un sobreample fins a 50 cm respecte la cuneta existent, estesa i compactació d'una capa de 20 cm de tot-u artificial, inclosa la càrrega i tansport del material sobrant a l'interior de l'obra o abocador controlat inclòs cànon d'abocador i condicionament del mateix, condicionament del terreny amb estesa de terra vegetal.

| Codi | Ut | Descripció | Rendiment | Preu | Import |
|---|---|---|---|---|---|
| O0101 | h | Cap de colla | 0.027 | 20.6 | 0.56 |
| O0102 | h | Oficial 1ª | 0.003 | 20.46 | 0.06 |
| O0110 | h | Peó | 0.093 | 16.75 | 1.56 |
| P0306 | m3 | Tot-u artificial (material; 23/07/1998) | 0.299 | 15 | 4.49 |
| P0307 | m3 | Terra de préstec (material; 23/07/1998) | 0.06 | 3.4 | 0.20 |
| P1601 | m3 | Aigua (material; 23/07/1998) | 0.02 | 0.65 | 0.01 |
| P1613 | u | Cànon d'abocador | 0.705 | 0.8 | 0.56 |
| P1615 | u | Condicionament de l'abocador (05/07/2010) | 0.61 | 0.5 | 0.31 |
| M0201 | h | Compressor amb dos martells | 0.003 | 21.088194 | 0.06 |
| M0204 | h | Pala carregadora neumàtics | 0.007 | 58.268112 | 0.41 |
| M0207 | h | Retroexcavadora | 0.008 | 59.41 | 0.48 |
| M0207B | h | Retroexcavadora amb martell trencador | 0.002 | 68.89 | 0.14 |
| M0208 | h | Motonivelladora (maquinària; 12/01/2009) | 0.018 | 73.35024 | 1.32 |
| M0210 | h | Corró vibratori autop. 10 a 12 t (maquinària; 12/01/2009) | 0.002 | 51.540906 | 0.10 |
| M0211 | h | Picó vibrant amb placa 60 cm. | 0.005 | 9.611766 | 0.05 |
| M0212B | h | Camió de trabuc de 20 t | 0.018 | 37.33 | 0.67 |
| M0213 | h | Camió cisterna de 8 m3 (maquinària; 12/01/2009) | 0.001 | 47.997018 | 0.05 |
| M0251 | h | Bulldozer (maquinària; 12/01/2009) | 0.003 | 62.358006 | 0.19 |
| M0275 | h | Maquinària perforació (maquinària; 12/01/2009) | 0.002 | 14.154948 | 0.03 |
| M0334 | h | Serra de disc | 0.05 | 12 | 0.60 |
| vg | % | Despeses indirectes | 0.119 | 6 | 0.71 |
|  |  | Total |  |  | 12.56 |

| Amidament | Llarg | Parcial |
|---|---|---|
| CRTA02 | 5 | 5.00 |
| CRTA03 | 7.5 | 7.50 |
| CRTA06 | 15.2 | 15.20 |
| CRTA08 | 19.35 | 19.35 |
| CRTA09 | 225 | 225.00 |
| CRTA10 | 184.65 | 184.65 |
| CRTA12 | 190 | 190.00 |
| CRTA14 | 366 | 366.00 |
| CRTA16 | 60 | 60.00 |
| CRTA17 | 373.75 | 373.75 |
| CRTA18 | 144 | 144.00 |
| Subtotal |  | 1590.45 |
| Total |  | 1590.45 |

**E0703C** m Desmuntatge i posterior muntatge de barrera aprofitada sobre suport existent
7976 m × 9.94 = 79281.44
Desmuntatge i posterior muntatge de barrera de seguretat flexible, sense modficar els suports i deixant la barrera pròxima a la zona on estava instal·lada per, posteriorment, tornar-la a muntar.

| Codi | Ut | Descripció | Rendiment | Preu | Import |
|---|---|---|---|---|---|
| O0101 | h | Cap de colla | 0.08 | 20.6 | 1.65 |
| O0102 | h | Oficial 1ª | 0.2 | 20.46 | 4.09 |
| O0110 | h | Peó | 0.2 | 16.75 | 3.35 |
| P1425 | u | Part proporcional de petit material per a muntatge de barreres (23/07/1998) | 1 | 0.1 | 0.10 |
| vg | % | Despeses indirectes | 0.125 | 6 | 0.75 |
|  |  | Total |  |  | 9.94 |

| Amidament | Llarg | Parcial |
|---|---|---|
| CRTA01 | 105.4 | 105.40 |
| CRTA02 | 69.1 | 69.10 |
| CRTA03 | 476.1 | 476.10 |
| CRTA04 | 682.5 | 682.50 |
| CRTA05 | 82 | 82.00 |
| CRTA06 | 35.4 | 35.40 |
| CRTA07 | 951 | 951.00 |
| CRTA08 | 38.7 | 38.70 |
| CRTA09 | 464.4 | 464.40 |
| CRTA10 | 650.6 | 650.60 |
| CRTA11 | 759.4 | 759.40 |
| CRTA12 | 380 | 380.00 |
| CRTA13 | 59.5 | 59.50 |
| CRTA14 | 1005.5 | 1005.50 |
| CRTA15 | 120.2 | 120.20 |
| CRTA16 | 476.2 | 476.20 |
| CRTA17 | 935 | 935.00 |
| CRTA18 | 685 | 685.00 |
| Subtotal |  | 7976.00 |
| Total |  | 7976 |

**E0108** m3 Morter de ciment elaborat a l'obra (23/07/1998)
89.06 m3 × 50.96 = 4538.50

| Codi | Ut | Descripció | Rendiment | Preu | Import |
|---|---|---|---|---|---|
| O0110 | h | Peó | 1 | 16.75 | 16.75 |
| P1601 | m3 | Aigua | 0.2 | 0.65 | 0.13 |
| P0301 | m3 | Sorra per a formigons i morters (material; 23/07/1998) | 0.67 | 22.15 | 14.84 |
| P0401 | kg | Ciment pòrtland P-350 (material; 23/07/1998) | 200 | 0.07 | 14.00 |
| M0218 | h | Formigonera de 250 l (maquinària; 10/07/2006) | 0.7 | 7.48 | 5.24 |
|  |  | Total |  |  | 50.96 |

| Amidament | Llarg | Parcial |
|---|---|---|
| CRTA02 | 0.28 | 0.28 |
| CRTA03 | 0.42 | 0.42 |
| CRTA06 | 0.85 | 0.85 |
| CRTA08 | 1.08 | 1.08 |
| CRTA09 | 12.6 | 12.60 |
| CRTA10 | 10.34 | 10.34 |
| CRTA12 | 10.64 | 10.64 |
| CRTA14 | 20.5 | 20.50 |
| CRTA16 | 3.36 | 3.36 |
| CRTA17 | 20.93 | 20.93 |
| CRTA18 | 8.06 | 8.06 |
| Subtotal |  | 89.06 |
| Total |  | 89.06 |

**E0729b** u Muntatge de senyal de trànsit reaprofitada de qualsevol geoemtria i mida sobre nou suport
50 u × 32.82 = 1641.00
Muntatge de senyal de trànsit reaprofitada de qualsevol geoemtria i mida sobre nou suport rectangular d'acer galvanitzat de 100x50x4 mm

| Codi | Ut | Descripció | Rendiment | Preu | Import |
|---|---|---|---|---|---|
| O0102 | h | Oficial 1ª | 0.225 | 20.46 | 4.60 |
| O0110 | h | Peó | 0.29 | 16.75 | 4.86 |
| P1440B | m | Suport acer galv. 100x50x4 mm (material; 23/07/1998) | 1 | 21.9 | 21.90 |
| vg | % | Despeses indirectes | 0.244 | 6 | 1.46 |
|  |  | Total |  |  | 32.82 |

| Amidament | Uts. | Parcial |
|---|---|---|
| CRTA01 | 1 | 1.00 |
| CRTA02 | 1 | 1.00 |
| CRTA03 | 3 | 3.00 |
| CRTA04 | 4 | 4.00 |
| CRTA05 | 1 | 1.00 |
| CRTA06 | 1 | 1.00 |
| CRTA07 | 5 | 5.00 |
| CRTA08 | 1 | 1.00 |
| CRTA09 | 3 | 3.00 |
| CRTA10 | 4 | 4.00 |
| CRTA11 | 4 | 4.00 |
| CRTA12 | 2 | 2.00 |
| CRTA13 | 1 | 1.00 |
| CRTA14 | 6 | 6.00 |
| CRTA15 | 1 | 1.00 |
| CRTA16 | 3 | 3.00 |
| CRTA17 | 5 | 5.00 |
| CRTA18 | 4 | 4.00 |
| Subtotal |  | 50.00 |
| Total |  | 50 |

**E0729** u Fonamentació de senyals
50 u × 25.25 = 1262.50
Fonamentació de senyals, totalment acabada.

| Codi | Ut | Descripció | Rendiment | Preu | Import |
|---|---|---|---|---|---|
| O0101 | h | Cap de colla | 0.12 | 20.6 | 2.47 |
| O0110 | h | Peó | 0.48 | 16.75 | 8.04 |
| P1609 | m3 | Excavació de terres (12/01/2009) | 0.18 | 11.118 | 2.00 |
| E0502 | m3 | Formigó HM-20 fonaments | 0.18 | 62.85 | 11.31 |
| vg | % | Despeses indirectes | 0.238 | 6 | 1.43 |
|  |  | Total |  |  | 25.25 |

| Amidament | Uts. | Parcial |
|---|---|---|
| CRTA01 | 1 | 1.00 |
| CRTA02 | 1 | 1.00 |
| CRTA03 | 3 | 3.00 |
| CRTA04 | 4 | 4.00 |
| CRTA05 | 1 | 1.00 |
| CRTA06 | 1 | 1.00 |
| CRTA07 | 5 | 5.00 |
| CRTA08 | 1 | 1.00 |
| CRTA09 | 3 | 3.00 |
| CRTA10 | 4 | 4.00 |
| CRTA11 | 4 | 4.00 |
| CRTA12 | 2 | 2.00 |
| CRTA13 | 1 | 1.00 |
| CRTA14 | 6 | 6.00 |
| CRTA15 | 1 | 1.00 |
| CRTA16 | 3 | 3.00 |
| CRTA17 | 5 | 5.00 |
| CRTA18 | 4 | 4.00 |
| Subtotal |  | 50.00 |
| Total |  | 50 |

**E0213** m2 Demolició paviment de mescla bituminosa, mitjans mecànics, fondària 25 cm
111 m2 × 6.45 = 715.95
Demolició de paviment de mescla bituminosa,amb mitjans mecànics, fins a una profunditat de 25 cm., inclòs transport dels materials de runa a l'abocador, cànon i condicionament del mateix.

| Codi | Ut | Descripció | Rendiment | Preu | Import |
|---|---|---|---|---|---|
| O0110 | h | Peó | 0.04 | 16.75 | 0.67 |
| M0201 | h | Compressor amb dos martells | 0.03 | 21.088194 | 0.63 |
| M0204 | h | Pala carregadora neumàtics | 0.04 | 58.268112 | 2.33 |
| M0212B | h | Camió de trabuc de 20 t | 0.04 | 37.33 | 1.49 |
| P1613 | u | Cànon d'abocador | 1.2 | 0.8 | 0.96 |
| vg | % | Despeses indirectes | 0.061 | 6 | 0.37 |
|  |  | Total |  |  | 6.45 |

| Amidament | Llarg | Ample | Parcial |
|---|---|---|---|
| CRTA04 | 195 | 0.5 | 97.50 |
| CRTA16 | 27 | 0.5 | 13.50 |
| Subtotal |  |  | 111.00 |
| Total |  |  | 111 |

**E11110** m Canalització d'infraestructura de comunicacions aèria de 10 microtub fixada a taulell d'obra de pas mitjançant safata metàl·lica
12 m × 52.77 = 633.24
Canalització d'infraestructura de comunicacions aèria incloient l'estesa del grup solidari de 10 microtubs de HPDE de 20 mm de diàmetre exterior i de gruix mínim de 2 mm, amb colors distintius agrupats en subgrups de 2 i plegats amb vaina plàstica, col·locats a l'interior de la safata metàl·lica amb coberta i separadors d'acer electrozincat, d'alçària 50 mm i amplària 200 mm, col·locada sobre suports horitzontals amb elements de fixació i ancoratge necessaris. Inclou execució amb camió grua amb cistella per a treballs en alçada. Fins i tot proves d'estanqueïtat i pressió així com la senyalització provisional d’obra amb els mitjans necessaris.

| Codi | Ut | Descripció | Rendiment | Preu | Import |
|---|---|---|---|---|---|
| O0101 | h | Cap de colla | 0.05 | 20.6 | 1.03 |
| O0102 | h | Oficial 1ª | 0.4 | 20.46 | 8.18 |
| O0110 | h | Peó | 0.4 | 16.75 | 6.70 |
| M0214 | h | Camió grua | 0.25 | 42.07 | 10.52 |
| M0333 | m | Parell de semàfors portàtils d'obra, telescòpics, amb comandament a distància, i calaixos de polietilè d'alta densitat equipats | 1 | 0.22 | 0.22 |
| P02002 | m | Canalització 10 microtubs de PEHD Ø 20 mm amb fil de detecció | 1 | 5.97 | 5.97 |
| P99106 | m | Safata metàl·lica reixa d'acer electrozincat, d'alçària 50 mm i amplària 200 mm (material; 01/02/2021) | 1 | 7.36 | 7.36 |
| P99104 | m | Coberta per a safata metàl·lica reixa, d'acer galvanitzat sendzimir, de 200 mm d'amplària (material; 01/02/2021) | 1 | 6.43 | 6.43 |
| P99105 | u | Part proporcional d'elements de suport per a safates metàl·liques d'acer electrozincat de 200 mm d'amplària, per a instal·lació (material; 01/02/2021) | 1 | 3.37 | 3.37 |
| %1613 | % | Despeses indirectes | 6 % | 49.78 | 2.99 |
|  |  | Total |  |  | 52.77 |

| Amidament | Llarg | Parcial |
|---|---|---|
| CRTA04 | 12 | 12.00 |
| Total |  | 12 |

**E0210** m Demolició de vorada i rigola, inclosa la fonamentació, i transport
666 m × 6.12 = 4075.92
Demolició de vorada i rigola, inclosa la fonamentació, transport a abocador, cànon i condicionament del mateix.

| Codi | Ut | Descripció | Rendiment | Preu | Import |
|---|---|---|---|---|---|
| O0110 | h | Peó | 0.2 | 16.75 | 3.35 |
| M0207 | h | Retroexcavadora | 0.02 | 59.41 | 1.19 |
| M0212B | h | Camió de trabuc de 20 t | 0.02 | 37.33 | 0.75 |
| P1613 | u | Cànon d'abocador | 0.6 | 0.8 | 0.48 |
| vg | % | Despeses indirectes | 0.058 | 6 | 0.35 |
|  |  | Total |  |  | 6.12 |

| Amidament | Llarg | Parcial |
|---|---|---|
| CRTA04 | 585 | 585.00 |
| CRTA16 | 81 | 81.00 |
| Subtotal |  | 666.00 |
| Total |  | 666 |

**E0211** m2 Demolició de paviment de formigó, transport abocador
39 m2 × 4.69 = 182.91
Demolició de paviment de formigó, inclòs transport dels materials de runa a l'abocador, cànon i condicionament del mateix.

| Codi | Ut | Descripció | Rendiment | Preu | Import |
|---|---|---|---|---|---|
| O0110 | h | Peó | 0.05 | 16.75 | 0.84 |
| M0207B | h | Retroexcavadora amb martell trencador | 0.016 | 68.89 | 1.10 |
| M0212B | h | Camió de trabuc de 20 t | 0.016 | 37.33 | 0.60 |
| M0204 | h | Pala carregadora neumàtics | 0.016 | 58.268112 | 0.93 |
| P1613 | u | Cànon d'abocador | 1.2 | 0.8 | 0.96 |
| vg | % | Despeses indirectes | 0.044 | 6 | 0.26 |
|  |  | Total |  |  | 4.69 |

| Amidament | Llarg | Ample | Parcial |
|---|---|---|---|
| CRTA04 | 9 | 1.5 | 13.50 |
| CRTA16 | 17 | 1.5 | 25.50 |
| Subtotal |  |  | 39.00 |
| Total |  |  | 39 |

**E11113** m Canalització en terres d'infraestructura de comunicacions soterrada formada per 8 microtubs de PEHD de 20 mm
42 m × 17.65 = 741.30
Formació de canalització d'infraestructura de comunicacions en terres, fins i tot al límit de la plataforma mitjançant microrasa de fins a 8 cm d'amplada i 35 cm de profunditat, inclosa l'estesa del grup solidari de 8 microtubs de HPDE de 20 mm de diàmetre exterior i de gruix mínim de 2 mm, amb colors distintius i fil de coure agrupats en subgrups de 2 i plegats amb beina plàstica, col·locats en base de 2 i alçada de 4 o viceversa, premarcatge de la microrasa i reblert de la rasa "in situ" amb morter M-300.
Inclou el tall del paviment amb equip complert específic de minirasadora amb aspiració del ferm triturat, càrrega, formació de rasa, i la reposició del mateix mitjançant morter M-300 amb additiu colorejant negre, així com la part proporcional d’elements auxiliars de fixació, separadors, protecció d’extrems, formigonat i unions fins caixa de connexions, totalment acabat. Fins i tot transport i cànon d’abocador del material excavat, proves d'estanqueïtat i pressió així com la senyalització provisional d’obra amb els mitjans necessaris.

| Codi | Ut | Descripció | Rendiment | Preu | Import |
|---|---|---|---|---|---|
| O0101 | h | Cap de colla | 0.02 | 20.6 | 0.41 |
| O0102 | h | Oficial 1ª | 0.08 | 20.46 | 1.64 |
| O0110 | h | Peó | 0.15 | 16.75 | 2.51 |
| M0301 | h | Equip complert específic de minirasadora amb aspiració | 0.1 | 46.2 | 4.62 |
| M0333 | m | Parell de semàfors portàtils d'obra, telescòpics, amb comandament a distància, i calaixos de polietilè d'alta densitat equipats | 1 | 0.22 | 0.22 |
| P0500 | m3 | Morter de ciment fabricat en central i subministrat a peu d'obra | 0.025 | 47.79 | 1.19 |
| P02000 | kg | Pigment inorgànic de color d'òxid de ferro per a morters i ciments | 0.14 | 1.91 | 0.27 |
| P02004 | m | Canalització 8 microtubs de PEHD Ø 20 mm amb fil de detecció (material; 01/02/2021) | 1 | 4.85 | 4.85 |
| P02003 | m | Part proporcional d'accessoris per a la correcta instal·lació | 1 | 0.14 | 0.14 |
| P1613 | u | Cànon d'abocador | 1 | 0.8 | 0.80 |
| %1613 | % | Despeses indirectes | 6 % | 16.65 | 1.00 |
|  |  | Total |  |  | 17.65 |

| Amidament | Llarg | Parcial |
|---|---|---|
| CRTA04 | 42 | 42.00 |
| Total |  | 42 |

**E11114** m Subministrament i col·locació en rasa de grup solidari de 8 microtubs de HPDE de 20 mm de diàmetre exterior
50 m × 11.34 = 567.00
Subministrament i col·locació en rasa de grup solidari de 8 microtubs de HPDE de 20 mm de diàmetre exterior i de gruix mínim de 2 mm, amb colors distintius i fil de coure agrupats en subgrups de 2 i plegats amb beina plàstica, col·locats en base de 2 i alçada de 4 o viceversa.
Inclou la part proporcional d’elements auxiliars de fixació, separadors, protecció d’extrems i unions fins caixa de connexions, totalment acabat. Fins proves d'estanqueïtat i pressió així com la senyalització provisional d’obra amb els mitjans necessaris.

| Codi | Ut | Descripció | Rendiment | Preu | Import |
|---|---|---|---|---|---|
| O0101 | h | Cap de colla | 0.01 | 20.6 | 0.21 |
| O0102 | h | Oficial 1ª | 0.115 | 20.46 | 2.35 |
| O0110 | h | Peó | 0.115 | 16.75 | 1.93 |
| M0214 | h | Camió grua | 0.01 | 42.07 | 0.42 |
| P02004 | m | Canalització 8 microtubs de PEHD Ø 20 mm amb fil de detecció | 1 | 4.85 | 4.85 |
| P02003 | m | Part proporcional d'accessoris per a la correcta instal·lació | 1 | 0.14 | 0.14 |
| P1613 | u | Cànon d'abocador | 1 | 0.8 | 0.80 |
| %1613 | % | Despeses indirectes | 6 % | 10.70 | 0.64 |
|  |  | Total |  |  | 11.34 |

| Amidament | Llarg | Parcial |
|---|---|---|
| CRTA03 | 50 | 50.00 |
| Total |  | 50 |

**E11115** m Canalització en paviment d'infraestructura de comunicacions soterrada formada per 8 microtubs de PEHD de 20 mm
18 m × 24.8 = 446.40
Formació de canalització d'infraestructura de comunicacions en qualsevol tipus de paviment, sigui en creuament transversal de calçada o bé longitudinalment en voral, vorera o cuneta de formigó mitjançant microrasa de fins a 8 cm d'amplada i 35 cm de profunditat, inclosa l'estesa del grup solidari de 8 microtubs de HPDE de 20 mm de diàmetre exterior i de gruix mínim de 2 mm, amb colors distintius i fil de coure agrupats en subgrups de 2 i plegats amb beina plàstica, col·locats en base de 2 i alçada de 4 o viceversa, premarcatge de la microrasa i reblert de la rasa "in situ" amb morter M-300.
Inclou el tall del paviment amb equip complert específic de minirasadora amb aspiració del ferm triturat, càrrega, formació de rasa, i la reposició del mateix mitjançant morter M-300 amb additiu colorejant negre, així com la part proporcional d’elements auxiliars de fixació, separadors, protecció d’extrems, formigonat i unions fins caixa de connexions, totalment acabat. Fins i tot transport i cànon d’abocador del material excavat, proves d'estanqueïtat i pressió així com la senyalització provisional d’obra amb els mitjans necessaris.

| Codi | Ut | Descripció | Rendiment | Preu | Import |
|---|---|---|---|---|---|
| O0101 | h | Cap de colla | 0.04 | 20.6 | 0.82 |
| O0102 | h | Oficial 1ª | 0.15 | 20.46 | 3.07 |
| O0110 | h | Peó | 0.305 | 16.75 | 5.11 |
| M0301 | h | Equip complert específic de minirasadora amb aspiració | 0.15 | 46.2 | 6.93 |
| M0333 | m | Parell de semàfors portàtils d'obra, telescòpics, amb comandament a distància, i calaixos de polietilè d'alta densitat equipats | 1 | 0.22 | 0.22 |
| P0500 | m3 | Morter de ciment fabricat en central i subministrat a peu d'obra | 0.025 | 47.79 | 1.19 |
| P02000 | kg | Pigment inorgànic de color d'òxid de ferro per a morters i ciments | 0.14 | 1.91 | 0.27 |
| P02004 | m | Canalització 8 microtubs de PEHD Ø 20 mm amb fil de detecció | 1 | 4.85 | 4.85 |
| P02003 | m | Part proporcional d'accessoris per a la correcta instal·lació | 1 | 0.14 | 0.14 |
| P1613 | u | Cànon d'abocador | 1 | 0.8 | 0.80 |
| %1613 | % | Despeses indirectes | 6 % | 23.40 | 1.40 |
|  |  | Total |  |  | 24.8 |

| Amidament | Llarg | Parcial |
|---|---|---|
| CRTA03 | 18 | 18.00 |
| Total |  | 18 |

**E11116** m Canalització d'infraestructura de comunicacions aèria de 8 microtubs fixada a obra de pas mitjançant canonada metàl·lica
21 m × 134.43 = 2823.03
Canalització d'infraestructura de comunicacions aèria incloent l'estesa del grup solidari de 8 microtubs de HPDE de 20 mm de diàmetre exterior i de gruix mínim de 2 mm, amb colors distintius agrupats en subgrups de 2 i plegats amb beina plàstica, col·locats a l'interior del tub d'acer galvanitzat amb acabat pintat col·locat sobre suports amb elements de fixació, abraçadores i ancoratge necessaris. Fins i tot proves d'estanqueïtat i pressió així com la senyalització provisional d’obra amb els mitjans necessaris.

| Codi | Ut | Descripció | Rendiment | Preu | Import |
|---|---|---|---|---|---|
| O0101 | h | Cap de colla | 0.2 | 20.6 | 4.12 |
| O0102 | h | Oficial 1ª | 0.75 | 20.46 | 15.35 |
| O0110 | h | Peó | 0.75 | 16.75 | 12.56 |
| M0214 | h | Camió grua | 0.5 | 42.07 | 21.04 |
| M0333 | m | Parell de semàfors portàtils d'obra, telescòpics, amb comandament a distància, i calaixos de polietilè d'alta densitat equipats | 1 | 0.22 | 0.22 |
| P99101 | u | Abraçadora tipus pera d'acer galvanitzat, per a tubs de diàmetre 6", inclosa vareta de suspensió i tac per fixació | 1 | 6.66 | 6.66 |
| P99102 | m | Tub d'acer galvanitzat electrolíticament, sense soldadura, de 6" | 1 | 36.52 | 36.52 |
| P02004 | m | Canalització 8 microtubs de PEHD Ø 20 mm amb fil de detecció | 1 | 4.85 | 4.85 |
| P99103 | u | Accessori genèric per a tubs d'acer galvanitzat de 6" de diàmetre | 1 | 25.5 | 25.50 |
| %1613 | % | Despeses indirectes | 6 % | 126.82 | 7.61 |
|  |  | Total |  |  | 134.43 |

| Amidament | Llarg | Parcial |
|---|---|---|
| CRTA03 | 21 | 21.00 |
| Total |  | 21 |

**E11117** m Canalització d'infraestructura de comunicacions aèria de 8 microtub fixada a taulell d'obra de pas mitjançant safata metàl·lica
36 m × 51.58 = 1856.88
Canalització d'infraestructura de comunicacions aèria incloient l'estesa del grup solidari de 8 microtubs de HPDE de 20 mm de diàmetre exterior i de gruix mínim de 2 mm, amb colors distintius agrupats en subgrups de 2 i plegats amb vaina plàstica, col·locats a l'interior de la safata metàl·lica amb coberta i separadors d'acer electrozincat, d'alçària 50 mm i amplària 200 mm, col·locada sobre suports horitzontals amb elements de fixació i ancoratge necessaris. Fins i tot proves d'estanqueïtat i pressió així com la senyalització provisional d’obra amb els mitjans necessaris.

| Codi | Ut | Descripció | Rendiment | Preu | Import |
|---|---|---|---|---|---|
| O0101 | h | Cap de colla | 0.05 | 20.6 | 1.03 |
| O0102 | h | Oficial 1ª | 0.4 | 20.46 | 8.18 |
| O0110 | h | Peó | 0.4 | 16.75 | 6.70 |
| M0214 | h | Camió grua | 0.25 | 42.07 | 10.52 |
| M0333 | m | Parell de semàfors portàtils d'obra, telescòpics, amb comandament a distància, i calaixos de polietilè d'alta densitat equipats | 1 | 0.22 | 0.22 |
| P02004 | m | Canalització 8 microtubs de PEHD Ø 20 mm amb fil de detecció | 1 | 4.85 | 4.85 |
| P99106 | m | Safata metàl·lica reixa d'acer electrozincat, d'alçària 50 mm i amplària 200 mm | 1 | 7.36 | 7.36 |
| P99104 | m | Coberta per a safata metàl·lica reixa, d'acer galvanitzat sendzimir, de 200 mm d'amplària | 1 | 6.43 | 6.43 |
| P99105 | u | Part proporcional d'elements de suport per a safates metàl·liques d'acer electrozincat de 200 mm d'amplària, per a instal·lació | 1 | 3.37 | 3.37 |
| %1613 | % | Despeses indirectes | 6 % | 48.66 | 2.92 |
|  |  | Total |  |  | 51.58 |

| Amidament | Llarg | Parcial |
|---|---|---|
| CRTA03 | 36 | 36.00 |
| Total |  | 36 |

**E11118** m Canalització en terres d'infraestructura de comunicacions soterrada formada per 6 microtubs de PEHD de 20 mm
14 m × 16.05 = 224.70
Formació de canalització d'infraestructura de comunicacions en terres, fins i tot al límit de la plataforma mitjançant microrasa de fins a 8 cm d'amplada i 35 cm de profunditat, inclosa l'estesa del grup solidari de 6 microtubs de HPDE de 20 mm de diàmetre exterior i de gruix mínim de 2 mm, amb colors distintius i fil de coure agrupats en subgrups de 2 i plegats amb beina plàstica, col·locats en base de 2 i alçada de 3 o viceversa, premarcatge de la microrasa i reblert de la rasa "in situ" amb morter M-300.
Inclou el tall del paviment amb equip complert específic de minirasadora amb aspiració del ferm triturat, càrrega, formació de rasa, i la reposició del mateix mitjançant morter M-300 amb additiu colorejant negre, així com la part proporcional d’elements auxiliars de fixació, separadors, protecció d’extrems, formigonat i unions fins caixa de connexions, totalment acabat. Fins i tot transport i cànon d’abocador del material excavat, proves d'estanqueïtat i pressió així com la senyalització provisional d’obra amb els mitjans necessaris.

| Codi | Ut | Descripció | Rendiment | Preu | Import |
|---|---|---|---|---|---|
| O0101 | h | Cap de colla | 0.02 | 20.6 | 0.41 |
| O0102 | h | Oficial 1ª | 0.08 | 20.46 | 1.64 |
| O0110 | h | Peó | 0.15 | 16.75 | 2.51 |
| M0301 | h | Equip complert específic de minirasadora amb aspiració | 0.1 | 46.2 | 4.62 |
| M0333 | m | Parell de semàfors portàtils d'obra, telescòpics, amb comandament a distància, i calaixos de polietilè d'alta densitat equipats | 1 | 0.22 | 0.22 |
| P0500 | m3 | Morter de ciment fabricat en central i subministrat a peu d'obra | 0.025 | 47.79 | 1.19 |
| P02000 | kg | Pigment inorgànic de color d'òxid de ferro per a morters i ciments | 0.14 | 1.91 | 0.27 |
| P02005 | m | Canalització 6 microtubs de PEHD Ø 20 mm amb fil de detecció (material; 01/02/2021) | 1 | 3.34 | 3.34 |
| P02003 | m | Part proporcional d'accessoris per a la correcta instal·lació | 1 | 0.14 | 0.14 |
| P1613 | u | Cànon d'abocador | 1 | 0.8 | 0.80 |
| %1613 | % | Despeses indirectes | 6 % | 15.14 | 0.91 |
|  |  | Total |  |  | 16.05 |

| Amidament | Llarg | Parcial |
|---|---|---|
| CRTA15 | 14 | 14.00 |
| Total |  | 14 |

**E11119** m Subministrament i col·locació en rasa de grup solidari de 6 microtubs de HPDE de 20 mm de diàmetre exterior
30 m × 9.74 = 292.20
Subministrament i col·locació en rasa de grup solidari de 6 microtubs de HPDE de 20 mm de diàmetre exterior i de gruix mínim de 2 mm, amb colors distintius i fil de coure agrupats en subgrups de 2 i plegats amb beina plàstica, col·locats en base de 2 i alçada de 3 o viceversa.
Inclou la part proporcional d’elements auxiliars de fixació, separadors, protecció d’extrems i unions fins caixa de connexions, totalment acabat. Fins i tot proves d'estanqueïtat i pressió així com la senyalització provisional d’obra amb els mitjans necessaris.

| Codi | Ut | Descripció | Rendiment | Preu | Import |
|---|---|---|---|---|---|
| O0101 | h | Cap de colla | 0.01 | 20.6 | 0.21 |
| O0102 | h | Oficial 1ª | 0.115 | 20.46 | 2.35 |
| O0110 | h | Peó | 0.115 | 16.75 | 1.93 |
| M0214 | h | Camió grua | 0.01 | 42.07 | 0.42 |
| P02005 | m | Canalització 6 microtubs de PEHD Ø 20 mm amb fil de detecció | 1 | 3.34 | 3.34 |
| P02003 | m | Part proporcional d'accessoris per a la correcta instal·lació | 1 | 0.14 | 0.14 |
| P1613 | u | Cànon d'abocador | 1 | 0.8 | 0.80 |
| %1613 | % | Despeses indirectes | 6 % | 9.19 | 0.55 |
|  |  | Total |  |  | 9.74 |

| Amidament | Llarg | Parcial |
|---|---|---|
| CRTA15 | 30 | 30.00 |
| Total |  | 30 |

**E11120** m Canalització en paviment d'infraestructura de comunicacions soterrada formada per 6 microtubs de PEHD de 20 mm
25 m × 23.2 = 580.00
Formació de canalització d'infraestructura de comunicacions en qualsevol tipus de paviment, sigui en creuament transversal de calçada o bé longitudinalment en voral, vorera o cuneta de formigó mitjançant microrasa de fins a 8 cm d'amplada i 35 cm de profunditat, inclosa l'estesa del grup solidari de 6 microtubs de HPDE de 20 mm de diàmetre exterior i de gruix mínim de 2 mm, amb colors distintius i fil de coure agrupats en subgrups de 2 i plegats amb beina plàstica, col·locats en base de 2 i alçada de 3 o viceversa, premarcatge de la microrasa i reblert de la rasa "in situ" amb morter M-300.
Inclou el tall del paviment amb equip complert específic de minirasadora amb aspiració del ferm triturat, càrrega, formació de rasa, i la reposició del mateix mitjançant morter M-300 amb additiu colorejant negre, així com la part proporcional d’elements auxiliars de fixació, separadors, protecció d’extrems, formigonat i unions fins caixa de connexions, totalment acabat. Fins i tot transport i cànon d’abocador del material excavat, proves d’estanqueïtat i pressió així com la senyalització provisional d’obra amb els mitjans necessaris.

| Codi | Ut | Descripció | Rendiment | Preu | Import |
|---|---|---|---|---|---|
| O0101 | h | Cap de colla | 0.04 | 20.6 | 0.82 |
| O0102 | h | Oficial 1ª | 0.15 | 20.46 | 3.07 |
| O0110 | h | Peó | 0.305 | 16.75 | 5.11 |
| M0301 | h | Equip complert específic de minirasadora amb aspiració | 0.15 | 46.2 | 6.93 |
| M0333 | m | Parell de semàfors portàtils d'obra, telescòpics, amb comandament a distància, i calaixos de polietilè d'alta densitat equipats | 1 | 0.22 | 0.22 |
| P0500 | m3 | Morter de ciment fabricat en central i subministrat a peu d'obra | 0.025 | 47.79 | 1.19 |
| P02000 | kg | Pigment inorgànic de color d'òxid de ferro per a morters i ciments | 0.14 | 1.91 | 0.27 |
| P02005 | m | Canalització 6 microtubs de PEHD Ø 20 mm amb fil de detecció | 1 | 3.34 | 3.34 |
| P02003 | m | Part proporcional d'accessoris per a la correcta instal·lació | 1 | 0.14 | 0.14 |
| P1613 | u | Cànon d'abocador | 1 | 0.8 | 0.80 |
| %1613 | % | Despeses indirectes | 6 % | 21.89 | 1.31 |
|  |  | Total |  |  | 23.2 |

| Amidament | Llarg | Parcial |
|---|---|---|
| CRTA15 | 25 | 25.00 |
| Total |  | 25 |

**E11121** m Canalització d'infraestructura de comunicacions aèria de 6 microtubs fixada a obra de pas mitjançant canonada metàl·lica
8 m × 132.83 = 1062.64
Canalització d'infraestructura de comunicacions aèria incloent l'estesa del grup solidari de 6 microtubs de HPDE de 20 mm de diàmetre exterior i de gruix mínim de 2 mm, amb colors distintius agrupats en subgrups de 2 i plegats amb beina plàstica, col·locats a l'interior del tub d'acer galvanitzat amb acabat pintat col·locat sobre suports amb elements de fixació, abraçadores i ancoratge necessaris. Fins i tot proves d'estanqueïtat i pressió així com la senyalització provisional d’obra amb els mitjans necessaris.

| Codi | Ut | Descripció | Rendiment | Preu | Import |
|---|---|---|---|---|---|
| O0101 | h | Cap de colla | 0.2 | 20.6 | 4.12 |
| O0102 | h | Oficial 1ª | 0.75 | 20.46 | 15.35 |
| O0110 | h | Peó | 0.75 | 16.75 | 12.56 |
| M0214 | h | Camió grua | 0.5 | 42.07 | 21.04 |
| M0333 | m | Parell de semàfors portàtils d'obra, telescòpics, amb comandament a distància, i calaixos de polietilè d'alta densitat equipats | 1 | 0.22 | 0.22 |
| P99101 | u | Abraçadora tipus pera d'acer galvanitzat, per a tubs de diàmetre 6", inclosa vareta de suspensió i tac per fixació | 1 | 6.66 | 6.66 |
| P99102 | m | Tub d'acer galvanitzat electrolíticament, sense soldadura, de 6" | 1 | 36.52 | 36.52 |
| P02005 | m | Canalització 6 microtubs de PEHD Ø 20 mm amb fil de detecció | 1 | 3.34 | 3.34 |
| P99103 | u | Accessori genèric per a tubs d'acer galvanitzat de 6" de diàmetre | 1 | 25.5 | 25.50 |
| %1613 | % | Despeses indirectes | 6 % | 125.31 | 7.52 |
|  |  | Total |  |  | 132.83 |

| Amidament | Llarg | Parcial |
|---|---|---|
| CRTA15 | 8 | 8.00 |
| Total |  | 8 |

**E11122** m Canalització d'infraestructura de comunicacions aèria de 6 microtub fixada a taulell d'obra de pas mitjançant safata metàl·lica
12 m × 49.98 = 599.76
Canalització d'infraestructura de comunicacions aèria incloient l'estesa del grup solidari de 6 microtubs de HPDE de 20 mm de diàmetre exterior i de gruix mínim de 2 mm, amb colors distintius agrupats en subgrups de 2 i plegats amb vaina plàstica, col·locats a l'interior de la safata metàl·lica amb coberta i separadors d'acer electrozincat, d'alçària 50 mm i amplària 200 mm, col·locada sobre suports horitzontals amb elements de fixació i ancoratge necessaris. Fins i tot proves d'estanqueïtat i pressió així com la senyalització provisional d’obra amb els mitjans necessaris.

| Codi | Ut | Descripció | Rendiment | Preu | Import |
|---|---|---|---|---|---|
| O0101 | h | Cap de colla | 0.05 | 20.6 | 1.03 |
| O0102 | h | Oficial 1ª | 0.4 | 20.46 | 8.18 |
| O0110 | h | Peó | 0.4 | 16.75 | 6.70 |
| M0214 | h | Camió grua | 0.25 | 42.07 | 10.52 |
| M0333 | m | Parell de semàfors portàtils d'obra, telescòpics, amb comandament a distància, i calaixos de polietilè d'alta densitat equipats | 1 | 0.22 | 0.22 |
| P02005 | m | Canalització 6 microtubs de PEHD Ø 20 mm amb fil de detecció | 1 | 3.34 | 3.34 |
| P99106 | m | Safata metàl·lica reixa d'acer electrozincat, d'alçària 50 mm i amplària 200 mm | 1 | 7.36 | 7.36 |
| P99104 | m | Coberta per a safata metàl·lica reixa, d'acer galvanitzat sendzimir, de 200 mm d'amplària | 1 | 6.43 | 6.43 |
| P99105 | u | Part proporcional d'elements de suport per a safates metàl·liques d'acer electrozincat de 200 mm d'amplària, per a instal·lació | 1 | 3.37 | 3.37 |
| %1613 | % | Despeses indirectes | 6 % | 47.15 | 2.83 |
|  |  | Total |  |  | 49.98 |

| Amidament | Llarg | Parcial |
|---|---|---|
| CRTA15 | 12 | 12.00 |
| Total |  | 12 |

**E0201** m3 Enderroc fonament formigó en massa, inclòs transport a abocador
5.92 m3 × 49.97 = 295.82
Enderroc de fonament de formigó en massa, inclòs transport dels materials a l'abocador, cànon i condicionament del mateix

| Codi | Ut | Descripció | Rendiment | Preu | Import |
|---|---|---|---|---|---|
| O0102 | h | Oficial 1ª | 0.2 | 20.46 | 4.09 |
| O0110 | h | Peó | 1 | 16.75 | 16.75 |
| M0207B | h | Retroexcavadora amb martell trencador | 0.3 | 68.89 | 20.67 |
| M0212B | h | Camió de trabuc de 20 t | 0.125 | 37.33 | 4.67 |
| P1613 | u | Cànon d'abocador | 1.2 | 0.8 | 0.96 |
| vg | % | Despeses indirectes | 0.471 | 6 | 2.83 |
|  |  | Total |  |  | 49.97 |

| Amidament | Llarg | Ample | Alt | Parcial |
|---|---|---|---|---|
| CRTA04 | 26 | 0.5 | 0.4 | 5.20 |
| CRTA16 | 3.6 | 0.5 | 0.4 | 0.72 |
| Subtotal |  |  |  | 5.92 |
| Total |  |  |  | 5.92 |

**E0705B** m Marca viària longitudinal 5 cm. amplada, pintura acrílica
39880 m × 0.25 = 9970.00

| Amidament | Llarg | Parcial |
|---|---|---|
| CRTA01 | 527 | 527.00 |
| CRTA02 | 345.5 | 345.50 |
| CRTA03 | 2380.5 | 2380.50 |
| CRTA04 | 3412.5 | 3412.50 |
| CRTA05 | 410 | 410.00 |
| CRTA06 | 177 | 177.00 |
| CRTA07 | 4755 | 4755.00 |
| CRTA08 | 193.5 | 193.50 |
| CRTA09 | 2322 | 2322.00 |
| CRTA10 | 3253 | 3253.00 |
| CRTA11 | 3797 | 3797.00 |
| CRTA12 | 1900 | 1900.00 |
| CRTA13 | 297.5 | 297.50 |
| CRTA14 | 5027.5 | 5027.50 |
| CRTA15 | 601 | 601.00 |
| CRTA16 | 2381 | 2381.00 |
| CRTA17 | 4675 | 4675.00 |
| CRTA18 | 3425 | 3425.00 |
| Subtotal |  | 39880.00 |
| Total |  | 39880 |

**E0706** m Marca viària longitudinal 15 cm. amplada, pintura acrílica
23928 m × 0.55 = 13160.40
Marca viària longitudinal de 15 cm. d'amplada, amb pintura acrílica i microesferes de vidre, amb màquina autopropulsada.

| Codi | Ut | Descripció | Rendiment | Preu | Import |
|---|---|---|---|---|---|
| O0101 | h | Cap de colla | 0.001 | 20.6 | 0.02 |
| O0110 | h | Peó | 0.002 | 16.75 | 0.03 |
| P1422 | kg | Pintura | 0.135 | 2.26644 | 0.31 |
| P1421 | kg | Microesferes de vidre (material; 12/01/2009) | 0.082 | 0.958086 | 0.08 |
| M0220 | h | Escombradora autopropulsada | 0.001 | 42.145482 | 0.04 |
| M0224 | h | Màquina pintura bandes autop. | 0.001 | 41.56857 | 0.04 |
| vg | % | Despeses indirectes | 0.005 | 6 | 0.03 |
|  |  | Total |  |  | 0.55 |

| Amidament | Llarg | Parcial |
|---|---|---|
| CRTA01 | 316.2 | 316.20 |
| CRTA02 | 207.3 | 207.30 |
| CRTA03 | 1428.3 | 1428.30 |
| CRTA04 | 2047.5 | 2047.50 |
| CRTA05 | 246 | 246.00 |
| CRTA06 | 106.2 | 106.20 |
| CRTA07 | 2853 | 2853.00 |
| CRTA08 | 116.1 | 116.10 |
| CRTA09 | 1393.2 | 1393.20 |
| CRTA10 | 1951.8 | 1951.80 |
| CRTA11 | 2278.2 | 2278.20 |
| CRTA12 | 1140 | 1140.00 |
| CRTA13 | 178.5 | 178.50 |
| CRTA14 | 3016.5 | 3016.50 |
| CRTA15 | 360.6 | 360.60 |
| CRTA16 | 1428.6 | 1428.60 |
| CRTA17 | 2805 | 2805.00 |
| CRTA18 | 2055 | 2055.00 |
| Subtotal |  | 23928.00 |
| Total |  | 23928 |

**E0708** m2 Marca viària transversal, fletxes, inscripcions i zebrats, pintura acrílica
398.83 m2 × 11.33 = 4518.74
Marca viària transversal, fletxes, inscripcions i zebrats, amb pintura acrílica i microesferes de vidre, totalment acabada.

| Codi | Ut | Descripció | Rendiment | Preu | Import |
|---|---|---|---|---|---|
| O0101 | h | Cap de colla | 0.095 | 20.6 | 1.96 |
| O0110 | h | Peó | 0.286 | 16.75 | 4.79 |
| P1422 | kg | Pintura | 0.9 | 2.26644 | 2.04 |
| P1421 | kg | Microesferes de vidre | 0.55 | 0.958086 | 0.53 |
| M0220 | h | Escombradora autopropulsada | 0.002 | 42.145482 | 0.08 |
| M0224 | h | Màquina pintura bandes autop. | 0.031 | 41.56857 | 1.29 |
| vg | % | Despeses indirectes | 0.107 | 6 | 0.64 |
|  |  | Total |  |  | 11.33 |

| Amidament | Llarg | Parcial |
|---|---|---|
| CRTA01 | 5.27 | 5.27 |
| CRTA02 | 3.46 | 3.46 |
| CRTA03 | 23.81 | 23.81 |
| CRTA04 | 34.13 | 34.13 |
| CRTA05 | 4.1 | 4.10 |
| CRTA06 | 1.77 | 1.77 |
| CRTA07 | 47.55 | 47.55 |
| CRTA08 | 1.94 | 1.94 |
| CRTA09 | 23.22 | 23.22 |
| CRTA10 | 32.53 | 32.53 |
| CRTA11 | 37.97 | 37.97 |
| CRTA12 | 19 | 19.00 |
| CRTA13 | 2.98 | 2.98 |
| CRTA14 | 50.28 | 50.28 |
| CRTA15 | 6.01 | 6.01 |
| CRTA16 | 23.81 | 23.81 |
| CRTA17 | 46.75 | 46.75 |
| CRTA18 | 34.25 | 34.25 |
| Subtotal |  | 398.83 |
| Total |  | 398.83 |

## PA PARTIDES ALÇADES (23/07/1998)
Import: 68914.67

**E1620** pa Cobrament íntegre seguretat viària, senyalització i desv provisionals (23/07/1998)
1 pa × 12000 = 12000.00
Partida alçada de cobrament íntegre per a la seguretat viària, senyalització, abalisament i desviaments provisionals durant l'execució de les obres, segons indicació de la Direcció de l'Obra

**E1601** pa A justificar obres no previstes i imprescindibles (01/02/2021)
1 pa × 6000 = 6000.00
Partida alçada a justificar per a obres no previstes i imprescindibles de realitzar.

**E1606** pa A justificar desviament de serveis existents (01/02/2021)
1 pa × 20000 = 20000.00
Partida alçada a justificar per desviament de serveis existents.

**E1608** pa A justificar per reposició de connexions clavegueram (01/02/2021)
1 pa × 5000 = 5000.00
Partida alçada a justificar per a reposició de connexions de serveis de la xarxa de clavegueres existent.

**E1626** pa Pagament íntegre per la Seguretat i Salut de l'obra (06/09/2021)
1 pa × 25914.67 = 25914.67
Partida alçada de cobrament íntegre per a la Seguretat i Salut de les Obres.

## Preus auxiliars

**E0307** m3 Excavació rases i pous, mitjans mecànics, cànon abocador (90% roca)
Preu: 37.3
Excavació en rases, pous o fonaments, amb mitjans mecànics en qualsevol tipus de terreny, inclòs càrrega i transport a l'interior d'obra o abocador controlat, inclòs el seu cànon

| Codi | Ut | Descripció | Rendiment | Preu | Import |
|---|---|---|---|---|---|
| O0101 | h | Cap de colla | 0.06 | 20.6 | 1.24 |
| O0102 | h | Oficial 1ª | 0.16 | 20.46 | 3.27 |
| O0110 | h | Peó | 0.32 | 16.75 | 5.36 |
| M0207B | h | Retroexcavadora amb martell trencador | 0.32 | 68.89 | 22.04 |
| M0228 | h | Electrobomba sumergible 20 kW | 0.02 | 3.801438 | 0.08 |
| M0212B | h | Camió de trabuc de 20 t | 0.06 | 37.33 | 2.24 |
| P1613 | u | Cànon d'abocador | 1.2 | 0.8 | 0.96 |
| vg | % | Despeses indirectes | 0.352 | 6 | 2.11 |
|  |  | Total |  |  | 37.3 |

**E0517A** m2 Malla electrosoldada en acer corrugat B 500 T, de 20x20 cm i 8 mm
Preu: 3.68
Malla electrosoldada en acer corrugat B 500 T, de 20x20 cm i 8 mm de diàmetre, col·locada.

| Codi | Ut | Descripció | Rendiment | Preu | Import |
|---|---|---|---|---|---|
| O0101 | h | Cap de colla | 0.001 | 20.6 | 0.02 |
| O0102 | h | Oficial 1ª | 0.003 | 20.46 | 0.06 |
| O0110 | h | Peó | 0.003 | 16.75 | 0.05 |
| P0602 | kg | Filferro recuit | 0.008 | 1.565904 | 0.01 |
| P0610A | m2 | Malla electrosoldada en acer corrugat B 500 T, de 20x20 cm i 8 mm de diàmetre (material; 23/07/1998) | 1 | 3.31 | 3.31 |
| M0245 | h | Cisalla elèctrica | 0.002 | 3.729324 | 0.01 |
| M0246 | h | Màquina de doblegar rodó d'acer | 0.002 | 2.997882 | 0.01 |
| vg | % | Despeses indirectes | 0.035 | 6 | 0.21 |
|  |  | Total |  |  | 3.68 |

**E0515** m2 Encofrat de fusta per a fonaments i/o formigó ocult
Preu: 24.49

| Codi | Ut | Descripció | Rendiment | Preu | Import |
|---|---|---|---|---|---|
| O0101 | h | Cap de colla | 0.02 | 20.6 | 0.41 |
| O0102 | h | Oficial 1ª | 0.11 | 20.46 | 2.25 |
| O0110 | h | Peó | 0.11 | 16.75 | 1.84 |
| P0602 | kg | Filferro recuit | 0.3 | 1.565904 | 0.47 |
| P0604 | kg | Claus d'acer | 0.15 | 1.710132 | 0.26 |
| P0701 | m | Tauló de fusta de pi | 2 | 0.422382 | 0.84 |
| P0702 | m3 | Llata de fusta de pi | 0.001 | 288.456 | 0.29 |
| P0704 | m2 | Tauler de fusta de pi 22 mm. | 1 | 15.049 | 15.05 |
| P0706 | u | Puntal telescòpic. | 0.05 | 11.290992 | 0.56 |
| P0707 | l | Desencofrant | 0.05 | 1.59681 | 0.08 |
| M0214 | h | Camió grua | 0.025 | 42.07 | 1.05 |
| vg | % | Despeses indirectes | 0.231 | 6 | 1.39 |
|  |  | Total |  |  | 24.49 |

## Recursos

**M0301** h Equip complert específic de minirasadora amb aspiració
Equip complert per a excavació amb microrasadora amb aspiració del material excavat, per a rases de fins a 30 cm d'amplària i fins a 90 cm de fondària

**M0333** m Parell de semàfors portàtils d'obra
Sistema d'explotació que permet regular el pas alternatiu de vehicles per una carretera, amb 2 semàfors portàtils, cadascun d'ells col·locat en un extrem de la zona en obres.

**P0500** m3 Morter de ciment fabricat en central i subministrat a peu d'obra
Morter de ciment CEM II/A-P 32,5 R i sorra de riu fabricat en central i subministrat a peu d'obra amb una resistència a compressió simple de 7,5 N/mm2 (M-7,5) i una relació en volum entre ciment i sorra 1:5 per al reblert de microrasa.

**P101233** u Pericó 80x80x60 mm pref. tipus B2 amb marc i tapa D-400
Pericó de formigó de 600x600 mm interiors, amb tapa de fosa dúctil D400 serigrafiada amb logo de la Diputació de Tarragona.

**P101234** u Pericó 140x80x80 mm pref. tipus C2 amb marc i tapa D-400
Pericó de formigó de 1.200x600 mm interiors, amb tapa de fosa dúctil D400 serigrafiada amb logo de la Diputació de Tarragona.

**P99102** m Tub d'acer galvanitzat electrolíticament, sense soldadura, de 6"
Tub d'acer galvanitzat, sense soldadura, de 6" de mida de rosca amb acabat pintat

**P99103** u Accessori genèric per a tubs d'acer galvanitzat de 6" de diàmetre
Accessori genèric per a tub d'acer galvanitzat de 6" de diàmetre, amb extrems ranurats i acabat pintat, amb part proporcional d'elements de muntatge, inclòs l'element de connexió a l'arqueta prefabricada

**P1424** u Part proporc. mater. barreres
Muntatge de barrera de seguretat existent aprofitada, amb nou poste tubular de 120x55 mm , inclòs part proporcional de fonamentació.

**P0301** m3 Sorra per a formigons i morters
Sorra per a formigons i mort.
